# Colocación de inyectores externos, en fisura de elemento de concreto

- Propiedad del archivo: CYPE Ingenieros S.A.
- Formato: FIEBDC-3/2016
- Programa: Generador de precios de la construcción. CYPE Ingenieros, S.A.
- Fecha: 04/04/2024
- Ámbito geográfico: Honduras
- Divisa: HNL
- Costes indirectos: 3 %
- Gastos generales: 13 %
- Beneficio industrial: 6 %
- IVA: 15 %

## E Estructuras

### EH Concreto reforzado

#### EHY Reparaciones

**EHY063** m Colocación de inyectores externos, en fisura de elemento de concreto.
Colocación de inyectores externos, cada 20 cm, en fisura de elemento de concreto, con adhesivo tixotrópico de dos componentes a base de resina epoxi.
Criterio de valoración económica: El precio no incluye la inyección de la resina.
Incluye: Replanteo. Fijación de los inyectores. Retirada de los inyectores.
Criterio de medición de proyecto: Longitud medida según documentación gráfica de Proyecto.
Criterio de medición de obra: Se medirá la longitud realmente ejecutada según especificaciones de Proyecto.

| Código | Ud | Descripción | Rendimiento | Precio | Importe |
|---|---|---|---|---|---|
| mt09reh121 | Ud | Tapón inyector externo. (material) | 5 | 10.61 | 53.050 |
| mt09reh122 | Ud | Inyector externo. (material) | 5 | 34.55 | 172.750 |
| mt09reh120a | kg | Adhesivo tixotrópico de dos componentes a base de resina epoxi, para la correcta unión entre el concreto fresco y el concreto endurecido o para mejorar la adherencia del concreto endurecido y el acero. (material) | 0.225 | 286.82 | 64.535 |
| mo020 | h | Albañil. (mano de obra) | 0.43 | 114.04 | 49.037 |
| mo112 | h | Peón especializado de albañilería. (mano de obra) | 0.456 | 83.48 | 38.067 |
| % | % | Herramienta menor | 2 % | 377.439 | 7.549 |
|  |  | Costes directos |  |  | 384.988 |

Residuos:
- colocación: mt09reh120a; factor de residuo 0.03

## Recursos

**mt09reh120a** kg Adhesivo tixotrópico de dos componentes a base de resina epoxi
Datos técnicos: Coste energético 86.761 MJ; Emisión de CO2 3.294 kg; Código LER 17 09 04; Masa del elemento 1 kg; Volumen 0.000667 m3
Residuos:
- embalaje: re170203 Plástico. (componente de residuo); rendimiento 0.003 kg; Código LER 17 02 03; Masa del elemento 1 kg; Volumen 0.001667 m3
