# Tratamiento contra hongos y ataques de insectos xilófagos en elemento estructural de madera

- Propiedad del archivo: CYPE Ingenieros S.A.
- Formato: FIEBDC-3/2016
- Programa: Generador de precios de la construcción. CYPE Ingenieros, S.A.
- Fecha: 29/10/2024
- Ámbito geográfico: Honduras
- Divisa: HNL
- Costes indirectos: 3 %
- Gastos generales: 13 %
- Beneficio industrial: 6 %
- IVA: 15 %

## E Estructuras

### EM Madera

#### EMU Tratamientos preventivos y curativos

**EMU030** m² Tratamiento contra hongos y ataques de insectos xilófagos en elemento estructural de madera.
Tratamiento preventivo contra hongos de mancha azul, el sol, la intemperie y la humedad, en elemento estructural de madera, mediante la aplicación, con brocha, pincel o pistola, de dos manos, de 0,14 l/m² cada una, de líquido protector. Incluso eliminación previa de los materiales que recubren el elemento a tratar, protección de los elementos del entorno.
Incluye: Protección de los elementos del entorno. Aplicación del tratamiento con brocha.
Criterio de medición de proyecto: Superficie medida según documentación gráfica de Proyecto.
Criterio de medición de obra: Se medirá la superficie realmente ejecutada según especificaciones de Proyecto.

| Código | Ud | Descripción | Rendimiento | Precio | Importe |
|---|---|---|---|---|---|
| mt27tlr020b | l | Fondo incoloro con base disolvente para la protección de la madera contra hongos de mancha azul, para aplicar con brocha, pincel o pistola, o mediante inyección o inmersión. (material) | 0.28 | 467.17 | 130.808 |
| mo038 | h | Pintor. (mano de obra) | 0.054 | 115.52 | 6.238 |
| mo076 | h | Ayudante de pintor. (mano de obra) | 0.54 | 86.35 | 46.629 |
| % | % | Herramienta menor | 2 % | 183.675 | 3.674 |
|  |  | Costes directos |  |  | 187.349 |

Residuos:
- colocación: mt27tlr020b; factor de residuo 0.03

## Recursos

**mt27tlr020b** l Fondo incoloro con base disolvente para la protección de la madera contra hongos de mancha azul
Datos técnicos: Coste energético 0.629 MJ; Emisión de CO2 0.033 kg; Código LER 17 09 04; Masa del elemento 0.82 kg; Volumen 0.000547 m3
Residuos:
- embalaje: re150104 Envases metálicos. (componente de residuo); rendimiento 0.064 kg; Código LER 15 01 04; Masa del elemento 1 kg; Volumen 0.001667 m3
