# Pilastra

- Propiedad del archivo: CYPE Ingenieros S.A.
- Formato: FIEBDC-3/2016
- Programa: Generador de precios de la construcción. CYPE Ingenieros, S.A.
- Fecha: 04/04/2024
- Ámbito geográfico: Honduras
- Divisa: HNL
- Costes indirectos: 3 %
- Gastos generales: 13 %
- Beneficio industrial: 6 %
- IVA: 15 %

## F Muros exteriores e interiores

### FD Defensas

#### FDB Balaustradas

**FDB020** Ud Pilastra.
Pilastra de piedra tosca acabado rústico para balaustrada de sección cuadrada de 25x25x100 cm, colocada en cerramientos y recibida con mortero de cemento y cal, confeccionado en obra, dosificación 1:1:7. Incluso remate plano de 30x30x7 cm, replanteo, nivelación, rejuntado y limpieza.
Incluye: Limpieza y preparación del borde de apoyo. Replanteo, presentación y montaje en seco de las piezas. Colocación de las piezas de remate. Rejuntado y perfilado de juntas con mortero de cemento.
Criterio de medición de proyecto: Número de unidades previstas, según documentación gráfica de Proyecto.
Criterio de medición de obra: Se medirá el número de unidades realmente ejecutadas según especificaciones de Proyecto.

| Código | Ud | Descripción | Rendimiento | Precio | Importe |
|---|---|---|---|---|---|
| mt20bhp045h | Ud | Columna cuadrado de piedra tosca acabado rústico para balaustrada, 25x25x100 cm, incluso base. (material) | 1 | 1161.67 | 1161.670 |
| mt20bhp065fa | Ud | Remate plano de piedra tosca acabado rústico para pilastra de balaustrada, 30x30x7 cm. (material) | 1 | 273.17 | 273.170 |
| mt08aaa010a | m³ | Agua. (material) | 0.006 | 38.17 | 0.229 |
| mt01arg005a | t | Arena de cantera, para mortero mezclado en obra. (material) | 0.002 | 514.67 | 1.029 |
| mt08cem041i | kg | Cemento blanco en sacos. (material) | 0.25 | 10.71 | 2.678 |
| mt08cal011a | kg | Cal aérea hidratada, con un contenido total de óxido de calcio y óxido de magnesio mayor o igual al 90%, en sacos. (material) | 0.25 | 11.11 | 2.778 |
| mq06hor010 | h | Mezcladora de concreto eléctrica con una capacidad de amasado de 160 l. (maquinaria) | 0.006 | 76.31 | 0.458 |
| mo020 | h | Albañil. (mano de obra) | 0.253 | 114.04 | 28.852 |
| mo113 | h | Peón de albañilería. (mano de obra) | 0.263 | 82.13 | 21.600 |
| % | % | Herramienta menor | 2 % | 1492.464 | 29.849 |
|  |  | Costes directos |  |  | 1522.313 |

Residuos:
- colocación: mt20bhp045h Columna cuadrado de piedra tosca acabado rústico para balaustrada, 25x25x100 cm, incluso base; factor de residuo 0.0154
- colocación: mt20bhp065fa Remate plano de piedra tosca acabado rústico para pilastra de balaustrada, 30x30x7 cm; factor de residuo 0.0154
- colocación: mt01arg005a Arena de cantera, para mortero mezclado en obra; factor de residuo 0.00501329
- colocación: mt08cem041i Cemento blanco en sacos; factor de residuo 0.0063
- colocación: mt08cal011a Cal aérea hidratada, con un contenido total de óxido de calcio y óxido de magnesio mayor o igual al 90%, en sacos; factor de residuo 0.042

## Recursos

**mt20bhp045h** Ud Columna cuadrado de piedra tosca acabado rústico para balaustrada, 25x25x100 cm, incluso base
Datos técnicos: Coste energético 91.908 MJ; Emisión de CO2 3.312 kg; Código LER 01 04 13; Masa del elemento 41.4 kg; Volumen 0.0276 m3

**mt20bhp065fa** Ud Remate plano de piedra tosca acabado rústico para pilastra de balaustrada, 30x30x7 cm
Datos técnicos: Coste energético 89.355 MJ; Emisión de CO2 3.220 kg; Código LER 01 04 13; Masa del elemento 40.25 kg; Volumen 0.026833 m3

**mt08aaa010a** m³ Agua
Datos técnicos: Coste energético 60.000 MJ; Emisión de CO2 30.000 kg

**mt01arg005a** t Arena de cantera, para mortero mezclado en obra
Datos técnicos: Coste energético 75.000 MJ; Emisión de CO2 4.000 kg; Código LER 01 04 08; Masa del elemento 1000 kg; Volumen 0.666667 m3

**mt08cem041i** kg Cemento blanco en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08cal011a** kg Cal aérea hidratada, con un contenido total de óxido de calcio y óxido de magnesio mayor o igual al 90%, en sacos
Datos técnicos: Coste energético 5.019 MJ; Emisión de CO2 0.227 kg; Código LER 17 09 04; Masa del elemento 1 kg; Volumen 0.000667 m3
Residuos:
- embalaje: re150101 Envases de papel y cartón; rendimiento 0.009 kg
- embalaje: re170203 Plástico; rendimiento 0.002 kg
