# Limpieza mecánica de fachadas con proyección controlada en seco de abrasivo

- Propiedad del archivo: CYPE Ingenieros S.A.
- Formato: FIEBDC-3/2016
- Programa: Generador de precios de la construcción. CYPE Ingenieros, S.A.
- Fecha: 23/06/2025
- Ámbito geográfico: Honduras
- Divisa: HNL
- Costes indirectos: 3 %
- Gastos generales: 13 %
- Beneficio industrial: 6 %
- IVA: 15 %

## F Muros exteriores e interiores

### FZ Limpieza y tratamientos superficiales

#### FZB Limpieza mecánica

**FZB010** m² Limpieza mecánica de fachadas con proyección controlada en seco de abrasivo.
Limpieza mecánica de fachada de mampostería en mal estado de conservación, mediante proyección en seco de chorro de abrasivo (granalla vegetal) a baja presión, controlada mediante boquillas recambiables y regulables, modificando la presión, la distancia de aplicación y el diámetro de las boquillas, en función de la naturaleza y las condiciones de la superficie a limpiar. Incluso pruebas previas necesarias para ajustar los parámetros de la limpieza y evitar daños en los materiales, transporte, montaje y desmontaje de equipo; inspección general de la fachada y eliminación de aquellos elementos que pudieran desprenderse; acopio, retirada y carga de la arena proyectada y restos generados sobre camión o contenedor; considerando un grado de complejidad bajo.
Incluye: Montaje y preparación del equipo. Realización de pruebas para ajuste de los parámetros de limpieza. Aplicación mecánica del chorro de abrasivo. Desmontaje del equipo. Limpieza de la superficie soporte. Retirada y acopio del material proyectado y los restos generados. Carga del material proyectado y los restos generados sobre camión o contenedor.
Criterio de medición de proyecto: Superficie medida según documentación gráfica de Proyecto.
Criterio de medición de obra: Se medirá la superficie realmente ejecutada según especificaciones de Proyecto.

| Código | Ud | Descripción | Rendimiento | Precio | Importe |
|---|---|---|---|---|---|
| mt08lim010d | kg | Abrasivo para limpieza mediante chorro a presión, formado por partículas de granalla vegetal. (material) | 8.928 | 13.61 | 121.510 |
| mq08lch010 | h | Equipo de chorro de arena a presión. (maquinaria) | 0.588 | 71.04 | 41.772 |
| mo020 | h | Albañil. (mano de obra) | 0.653 | 120.58 | 78.739 |
| mo112 | h | Peón especializado de albañilería. (mano de obra) | 0.653 | 88.28 | 57.647 |
| % | % | Herramienta menor | 2 % | 299.668 | 5.993 |
|  |  | Costes directos |  |  | 305.661 |

Residuos:
- colocación: mt08lim010d Abrasivo para limpieza mediante chorro a presión, formado por partículas de granalla vegetal; factor de residuo 1

## Recursos

**mt08lim010d** kg Abrasivo para limpieza mediante chorro a presión, formado por partículas de granalla vegetal
Datos técnicos: Coste energético 244.840 MJ; Emisión de CO2 12.710 kg; Código LER 12 01 17; Masa del elemento 1 kg; Volumen 0.000476 m3
Residuos:
- embalaje: re150101 Envases de papel y cartón. (componente de residuo); rendimiento 0.019 kg; Código LER 15 01 01; Masa del elemento 1 kg; Volumen 0.001333 m3
- embalaje: re170201 Madera. (componente de residuo); rendimiento 0.009 kg; Código LER 17 02 01; Masa del elemento 1 kg; Volumen 0.000909 m3
- embalaje: re170203 Plástico. (componente de residuo); rendimiento 0.044 kg; Código LER 17 02 03; Masa del elemento 1 kg; Volumen 0.001667 m3
