# Cornisa de fachada, de poliestireno expandido

- Propiedad del archivo: CYPE Ingenieros S.A.
- Formato: FIEBDC-3/2016
- Programa: Generador de precios de la construcción. CYPE Ingenieros, S.A.
- Fecha: 04/04/2024
- Ámbito geográfico: Honduras
- Divisa: HNL
- Costes indirectos: 3 %
- Gastos generales: 13 %
- Beneficio industrial: 6 %
- IVA: 15 %

## H Remates y ayudas

### HR Remates de fachada

#### HRE De poliestireno expandido

**HRE090** m Cornisa de fachada, de poliestireno expandido.
Cornisa de fachada, de poliestireno expandido, con recubrimiento de mortero acrílico, de 100x340 mm; fijada con anclaje químico compuesto por resina y varilla roscada de acero inoxidable A4-70, con tuerca y arandela, de 8 mm de diámetro; y sellado de las juntas entre piezas y de las uniones con los muros con adhesivo a base de poliuretano.
Criterio de valoración económica: El precio no incluye el revestimiento.
Incluye: Preparación de la superficie de apoyo. Replanteo de las piezas. Corte de las piezas. Ejecución de anclajes. Colocación, aplomado, nivelación y alineación de las piezas. Sellado de juntas. Reparación de los posibles desperfectos causados durante su instalación. Lijado de las juntas. Limpieza.
Criterio de medición de proyecto: Longitud medida a ejes, según documentación gráfica de Proyecto.
Criterio de medición de obra: Se medirá, a ejes, la longitud realmente ejecutada según especificaciones de Proyecto.

| Código | Ud | Descripción | Rendimiento | Precio | Importe |
|---|---|---|---|---|---|
| mt26aaq010d | Ud | Anclaje químico compuesto por resina y varilla roscada de acero inoxidable A4-70, según ISO 3506-1; con tuerca y arandela, de 8 mm de diámetro. (material) | 1.6 | 111.38 | 178.208 |
| mt20mhe010b | m | Cornisa de fachada, de poliestireno expandido, con recubrimiento de mortero acrílico, de 100x340 mm, suministrada en piezas de hasta 1,22 m de longitud. (material) | 1.05 | 1013.13 | 1063.787 |
| mt20wwa031 | Ud | Cartucho de 310 cm³ de adhesivo a base de poliuretano, impermeable. (material) | 0.25 | 536.17 | 134.043 |
| mt28mop310ma | kg | Mortero acrílico, color blanco, compuesto por resinas acrílicas, pigmentos minerales y aditivos orgánicos e inorgánicos, antimoho y antiverdín, permeable al vapor de agua y con resistencia al envejecimiento, a la contaminación urbana y a los rayos UV, para revestimiento de paramentos exteriores. (material) | 0.1 | 87.28 | 8.728 |
| mo020 | h | Albañil. (mano de obra) | 0.319 | 114.04 | 36.379 |
| mo113 | h | Peón de albañilería. (mano de obra) | 0.637 | 82.13 | 52.317 |
| % | % | Herramienta menor | 2 % | 1473.462 | 29.469 |
|  |  | Costes directos |  |  | 1502.931 |

Residuos:
- colocación: mt26aaq010d; factor de residuo 0.00252857
- colocación: mt20mhe010b; factor de residuo 0.0450506
- colocación: mt20wwa031 Cartucho de 310 cm³ de adhesivo a base de poliuretano, impermeable; factor de residuo 0.03
- colocación: mt28mop310ma; factor de residuo 0.05606

## Recursos

**mt26aaq010d** Ud Anclaje químico compuesto por resina y varilla roscada de acero inoxidable A4-70
Datos técnicos: Coste energético 4.570 MJ; Emisión de CO2 0.394 kg; Código LER 17 09 04; Masa del elemento 0.07 kg; Volumen 0.000047 m3
Residuos:
- embalaje: re150101 Envases de papel y cartón. (componente de residuo); rendimiento 0.002 kg; Código LER 15 01 01; Masa del elemento 1 kg; Volumen 0.001333 m3
- embalaje: re170203 Plástico. (componente de residuo); rendimiento 0.002 kg; Código LER 17 02 03; Masa del elemento 1 kg; Volumen 0.001667 m3

**mt20mhe010b** m Cornisa de fachada
Datos técnicos: Coste energético 151.149 MJ; Emisión de CO2 5.166 kg; Código LER 17 06 04; Masa del elemento 1.64 kg; Volumen 0.002733 m3
Residuos:
- embalaje: re170203 Plástico; rendimiento 0.003 kg

**mt20wwa031** Ud Cartucho de 310 cm³ de adhesivo a base de poliuretano, impermeable
Datos técnicos: Coste energético 84.257 MJ; Emisión de CO2 4.112 kg; Código LER 17 09 04; Masa del elemento 0.45 kg; Volumen 0.0003 m3
Residuos:
- embalaje: re170203 Plástico; rendimiento 0.2 kg

**mt28mop310ma** kg Mortero acrílico
Datos técnicos: Coste energético 15.053 MJ; Emisión de CO2 0.575 kg; Código LER 17 09 04; Masa del elemento 1 kg; Volumen 0.000667 m3
Residuos:
- embalaje: re170203 Plástico; rendimiento 0.003 kg
