# Mástil para fijación de antenas

- Propiedad del archivo: CYPE Ingenieros S.A.
- Formato: FIEBDC-3/2016
- Programa: Generador de precios de la construcción. CYPE Ingenieros, S.A.
- Fecha: 04/04/2024
- Ámbito geográfico: Honduras
- Divisa: HNL
- Costes indirectos: 3 %
- Gastos generales: 13 %
- Beneficio industrial: 6 %
- IVA: 15 %

## I Instalaciones

### IA Audiovisuales

#### IAA Red de cables coaxiales

**IAA031** Ud Mástil para fijación de antenas.
Mástil para fijación de 1 antena, de tubo de acero con tratamiento anticorrosión, de 1,65 m de altura, 35 mm de diámetro y 1,5 mm de espesor. Incluso, anclajes y cuantos accesorios sean necesarios para su correcta instalación.
Incluye: Replanteo. Montaje.
Criterio de medición de proyecto: Número de unidades previstas, según documentación gráfica de Proyecto.
Criterio de medición de obra: Se medirá el número de unidades realmente ejecutadas según especificaciones de Proyecto.

| Código | Ud | Descripción | Rendimiento | Precio | Importe |
|---|---|---|---|---|---|
| mt40saf010aj | Ud | Mástil para fijación de antenas, de tubo de acero con tratamiento anticorrosión, de 1,65 m de altura, 35 mm de diámetro y 1,5 mm de espesor, unión por enchufe. Incluso accesorios. (material) | 1 | 441.14 | 441.140 |
| mt40saf011m | Ud | Garra de anclaje a obra en L para mástil, para colocación en superficie, de 200 mm de longitud y 4 mm de espesor, con abrazadera. (material) | 1 | 182.47 | 182.470 |
| mo001 | h | Instalador de telecomunicaciones. (mano de obra) | 0.941 | 117.18 | 110.266 |
| mo056 | h | Ayudante de instalador de telecomunicaciones. (mano de obra) | 0.941 | 85.08 | 80.060 |
| % | % | Herramienta menor | 2 % | 813.936 | 16.279 |
|  |  | Costes directos |  |  | 830.215 |

Residuos:
- colocación: mt40saf011m; factor de residuo 0.02

## Recursos

**mt40saf010aj** Ud Mástil para fijación de antenas
Datos técnicos: Coste energético 26.557 MJ; Emisión de CO2 1.403 kg
Residuos:
- embalaje: re150101 Envases de papel y cartón. (componente de residuo); rendimiento 0.03 kg; Código LER 15 01 01; Masa del elemento 1 kg; Volumen 0.001333 m3

**mt40saf011m** Ud Garra de anclaje a obra en L para mástil
Datos técnicos: Coste energético 7.180 MJ; Emisión de CO2 0.367 kg; Código LER 17 04 05; Masa del elemento 0.484 kg; Volumen 0.00023 m3
Residuos:
- embalaje: re170203 Plástico. (componente de residuo); rendimiento 0.025 kg; Código LER 17 02 03; Masa del elemento 1 kg; Volumen 0.001667 m3
