# Amplificador de línea

- Propiedad del archivo: CYPE Ingenieros S.A.
- Formato: FIEBDC-3/2016
- Programa: Generador de precios de la construcción. CYPE Ingenieros, S.A.
- Fecha: 04/04/2024
- Ámbito geográfico: Honduras
- Divisa: HNL
- Costes indirectos: 3 %
- Gastos generales: 13 %
- Beneficio industrial: 6 %
- IVA: 15 %

## I Instalaciones

### IA Audiovisuales

#### IAA Red de cables coaxiales

**IAA090** Ud Amplificador de línea.
Amplificador multibanda de 5-2200 MHz.
Incluye: Colocación del amplificador. Conexionado y comprobación de su correcto funcionamiento.
Criterio de medición de proyecto: Número de unidades previstas, según documentación gráfica de Proyecto.
Criterio de medición de obra: Se medirá el número de unidades realmente ejecutadas según especificaciones de Proyecto.

| Código | Ud | Descripción | Rendimiento | Precio | Importe |
|---|---|---|---|---|---|
| mt40baf020a | Ud | Amplificador multibanda de 5-2200 MHz. (material) | 1 | 1496.12 | 1496.120 |
| mo001 | h | Instalador de telecomunicaciones. (mano de obra) | 0.235 | 117.18 | 27.537 |
| mo056 | h | Ayudante de instalador de telecomunicaciones. (mano de obra) | 0.235 | 85.08 | 19.994 |
| % | % | Herramienta menor | 2 % | 1543.651 | 30.873 |
|  |  | Costes directos |  |  | 1574.524 |

## Recursos

**mt40baf020a** Ud Amplificador multibanda de 5-2200 MHz
Datos técnicos: Coste energético 0.133 MJ; Emisión de CO2 0.210 kg
Residuos:
- embalaje: re150101 Envases de papel y cartón. (componente de residuo); rendimiento 0.247 kg; Código LER 15 01 01; Masa del elemento 1 kg; Volumen 0.001333 m3
