# Adaptador de fibra óptica

- Propiedad del archivo: CYPE Ingenieros S.A.
- Formato: FIEBDC-3/2016
- Programa: Generador de precios de la construcción. CYPE Ingenieros, S.A.
- Fecha: 29/10/2024
- Ámbito geográfico: Honduras
- Divisa: HNL
- Costes indirectos: 3 %
- Gastos generales: 13 %
- Beneficio industrial: 6 %
- IVA: 15 %

## I Instalaciones

### IA Audiovisuales

#### IAO Red de cables de fibra óptica

**IAO023** Ud Adaptador de fibra óptica.
Adaptador con conectores hembra, tipo SC/APC simple, con tapa de protección con muelle en un extremo y tapón extraíble en el otro extremo.
Incluye: Colocación. Conexionado y comprobación de su correcto funcionamiento.
Criterio de medición de proyecto: Número de unidades previstas, según documentación gráfica de Proyecto.
Criterio de medición de obra: Se medirá el número de unidades realmente ejecutadas según especificaciones de Proyecto.

| Código | Ud | Descripción | Rendimiento | Precio | Importe |
|---|---|---|---|---|---|
| mt40fod032a | Ud | Adaptador con conectores hembra, tipo SC/APC simple, con tapa de protección con muelle en un extremo y tapón extraíble en el otro extremo. (material) | 1 | 76.7 | 76.700 |
| mo001 | h | Instalador de telecomunicaciones. (mano de obra) | 0.059 | 118.7 | 7.003 |
| mo056 | h | Ayudante de instalador de telecomunicaciones. (mano de obra) | 0.059 | 86.19 | 5.085 |
| % | % | Herramienta menor | 2 % | 88.788 | 1.776 |
|  |  | Costes directos |  |  | 90.564 |
