# Cable bus de comunicaciones

- Propiedad del archivo: CYPE Ingenieros S.A.
- Formato: FIEBDC-3/2016
- Programa: Generador de precios de la construcción. CYPE Ingenieros, S.A.
- Fecha: 29/10/2024
- Ámbito geográfico: Honduras
- Divisa: HNL
- Costes indirectos: 3 %
- Gastos generales: 13 %
- Beneficio industrial: 6 %
- IVA: 15 %

## I Instalaciones

### IB Sistemas de climatización

#### IBH Sistema HVRF (Mitsubishi Electric)

**IBH105** m Cable bus de comunicaciones.
Cable bus de comunicaciones, apantallado, de 2 hilos, de 1,5 mm² de sección por hilo.
Criterio de valoración económica: El precio no incluye la canalización.
Incluye: Tendido del cable. Conexionado.
Criterio de medición de proyecto: Longitud medida según documentación gráfica de Proyecto.
Criterio de medición de obra: Se medirá la longitud realmente ejecutada según especificaciones de Proyecto.

| Código | Ud | Descripción | Rendimiento | Precio | Importe |
|---|---|---|---|---|---|
| mt42mee750a | m | Cable bus de comunicaciones, apantallado, de 2 hilos, de 1,5 mm² de sección por hilo. (material) | 1 | 288.85 | 288.850 |
| mo005 | h | Instalador de climatización. (mano de obra) | 0.059 | 118.7 | 7.003 |
| mo104 | h | Ayudante de instalador de climatización. (mano de obra) | 0.059 | 86.19 | 5.085 |
| % | % | Herramienta menor | 2 % | 300.938 | 6.019 |
|  |  | Costes directos |  |  | 306.957 |

Residuos:
- colocación: mt42mee750a Cable bus de comunicaciones, apantallado, de 2 hilos, de 1,5 mm² de sección por hilo; factor de residuo 0.011

## Recursos

**mt42mee750a** m Cable bus de comunicaciones, apantallado, de 2 hilos, de 1,5 mm² de sección por hilo
Datos técnicos: Coste energético 3.360 MJ; Emisión de CO2 0.130 kg; Código LER 17 04 11; Masa del elemento 0.09 kg; Volumen 0.00006 m3
Residuos:
- embalaje: re150101 Envases de papel y cartón. (componente de residuo); rendimiento 0.078 kg; Código LER 15 01 01; Masa del elemento 1 kg; Volumen 0.001333 m3
