# Punto de transferencia para tanque de combustible líquido

- Propiedad del archivo: CYPE Ingenieros S.A.
- Formato: FIEBDC-3/2016
- Programa: Generador de precios de la construcción. CYPE Ingenieros, S.A.
- Fecha: 04/04/2024
- Ámbito geográfico: Honduras
- Divisa: HNL
- Costes indirectos: 3 %
- Gastos generales: 13 %
- Beneficio industrial: 6 %
- IVA: 15 %

## I Instalaciones

### IC Calefacción, refrigeración, climatización y agua caliente

#### ICD Combustible líquido

**ICD105** Ud Punto de transferencia para tanque de combustible líquido.
Punto de transferencia para tanque de combustible líquido, de latón, de 2 1/2", colocado mediante unión roscada y alojada en gabinete de lámina galvanizada. Totalmente montado, conexionado y probado.
Incluye: Replanteo. Colocación del gabinete. Montaje, colocación y fijación de la boca de carga. Conexionado.
Criterio de medición de proyecto: Número de unidades previstas, según documentación gráfica de Proyecto.
Criterio de medición de obra: Se medirá el número de unidades realmente ejecutadas según especificaciones de Proyecto.

| Código | Ud | Descripción | Rendimiento | Precio | Importe |
|---|---|---|---|---|---|
| mt38dep003b | Ud | Boca de carga, de latón, de 2 1/2", para roscar. (material) | 1 | 1056.02 | 1056.020 |
| mt43www075 | Ud | Gabinete de lámina galvanizada de 400x300x250 mm, con puerta y cerradura de triángulo. (material) | 1 | 2264.61 | 2264.610 |
| mo004 | h | Instalador de calefacción. (mano de obra) | 0.24 | 117.18 | 28.123 |
| mo103 | h | Ayudante de instalador de calefacción. (mano de obra) | 0.24 | 85.08 | 20.419 |
| % | % | Herramienta menor | 2 % | 3369.172 | 67.383 |
|  |  | Costes directos |  |  | 3436.555 |

## Recursos

**mt43www075** Ud Gabinete de lámina galvanizada de 400x300x250 mm, con puerta y cerradura de triángulo
Datos técnicos: Coste energético 0.019 MJ; Emisión de CO2 0.031 kg
Residuos:
- embalaje: re150101 Envases de papel y cartón. (componente de residuo); rendimiento 0.036 kg; Código LER 15 01 01; Masa del elemento 1 kg; Volumen 0.001333 m3
