# Tanque de combustible líquido, superficial, de polietileno de alta densidad (PEAD/HDPE)

- Propiedad del archivo: CYPE Ingenieros S.A.
- Formato: FIEBDC-3/2016
- Programa: Generador de precios de la construcción. CYPE Ingenieros, S.A.
- Fecha: 04/04/2024
- Ámbito geográfico: Honduras
- Divisa: HNL
- Costes indirectos: 3 %
- Gastos generales: 13 %
- Beneficio industrial: 6 %
- IVA: 15 %

## I Instalaciones

### IC Calefacción, refrigeración, climatización y agua caliente

#### ICD Combustible líquido

**ICD120** Ud Tanque de combustible líquido, superficial, de polietileno de alta densidad (PEAD/HDPE).
Tanque homologado de gasóleo, superficial, colocado en el exterior del edificio, de polietileno de alta densidad (PEAD/HDPE), de doble pared, con una capacidad de 750 litros. Incluso, indicador de nivel, accesorios de conexión y elementos de protección según normativa. Totalmente montado, conexionado y probado.
Incluye: Colocación del depósito. Montaje de accesorios.
Criterio de medición de proyecto: Número de unidades previstas, según documentación gráfica de Proyecto.
Criterio de medición de obra: Se medirá el número de unidades realmente ejecutadas según especificaciones de Proyecto.

| Código | Ud | Descripción | Rendimiento | Precio | Importe |
|---|---|---|---|---|---|
| mt38dep120a | Ud | Tanque de combustible líquido, de superficie, de polietileno de alta densidad (PEAD/HDPE) con refuerzos de acero, de doble pared, de 1190x660x1450 mm, con una capacidad de 750 litros y cuatro bocas de entrada/salida. (material) | 1 | 16588.01 | 16588.010 |
| mt38dep112a | Ud | Indicador de nivel para tanque de combustible líquido de polietileno, de doble pared, con una capacidad de 750 litros. (material) | 1 | 586.21 | 586.210 |
| mt38dep114a | Ud | Accesorios de carga, aspiración y ventilación para tanque de combustible líquido de polietileno de alta densidad (PEAD/HDPE). (material) | 1 | 942.41 | 942.410 |
| mo004 | h | Instalador de calefacción. (mano de obra) | 0.962 | 117.18 | 112.727 |
| mo103 | h | Ayudante de instalador de calefacción. (mano de obra) | 0.962 | 85.08 | 81.847 |
| % | % | Herramienta menor | 2 % | 18311.204 | 366.224 |
|  |  | Costes directos |  |  | 18677.428 |

## Recursos

**mt38dep120a** Ud Tanque de combustible líquido
Datos técnicos: Coste energético 6303.886 MJ; Emisión de CO2 223.633 kg
Residuos:
- embalaje: re150101 Envases de papel y cartón. (componente de residuo); rendimiento 0.086 kg; Código LER 15 01 01; Masa del elemento 1 kg; Volumen 0.001333 m3
