# Válvula de pie

- Propiedad del archivo: CYPE Ingenieros S.A.
- Formato: FIEBDC-3/2016
- Programa: Generador de precios de la construcción. CYPE Ingenieros, S.A.
- Fecha: 04/04/2024
- Ámbito geográfico: Honduras
- Divisa: HNL
- Costes indirectos: 3 %
- Gastos generales: 13 %
- Beneficio industrial: 6 %
- IVA: 15 %

## I Instalaciones

### IC Calefacción, refrigeración, climatización y agua caliente

#### ICD Combustible líquido

**ICD130** Ud Válvula de pie.
Válvula de pie de doble bola, de latón, para roscar, de 3/8". Totalmente montada, conexionada y probada.
Incluye: Replanteo. Conexión de la válvula de pie.
Criterio de medición de proyecto: Número de unidades previstas, según documentación gráfica de Proyecto.
Criterio de medición de obra: Se medirá el número de unidades realmente ejecutadas según especificaciones de Proyecto.

| Código | Ud | Descripción | Rendimiento | Precio | Importe |
|---|---|---|---|---|---|
| mt38dep007a | Ud | Válvula de pie de doble bola, de latón, para roscar, de 3/8", con bolas de acero inoxidable. (material) | 1 | 111.86 | 111.860 |
| mo004 | h | Instalador de calefacción. (mano de obra) | 0.12 | 117.18 | 14.062 |
| mo103 | h | Ayudante de instalador de calefacción. (mano de obra) | 0.12 | 85.08 | 10.210 |
| % | % | Herramienta menor | 2 % | 136.132 | 2.723 |
|  |  | Costes directos |  |  | 138.855 |

## Recursos

**mt38dep007a** Ud Válvula de pie de doble bola, de latón, para roscar, de 3/8", con bolas de acero inoxidable
Datos técnicos: Coste energético 430.381 MJ; Emisión de CO2 30.531 kg
Residuos:
- embalaje: re150101 Envases de papel y cartón. (componente de residuo); rendimiento 0.072 kg; Código LER 15 01 01; Masa del elemento 1 kg; Volumen 0.001333 m3
