# Contador de gasóleo

- Propiedad del archivo: CYPE Ingenieros S.A.
- Formato: FIEBDC-3/2016
- Programa: Generador de precios de la construcción. CYPE Ingenieros, S.A.
- Fecha: 29/10/2024
- Ámbito geográfico: Honduras
- Divisa: HNL
- Costes indirectos: 3 %
- Gastos generales: 13 %
- Beneficio industrial: 6 %
- IVA: 15 %

## I Instalaciones

### IC Calefacción, refrigeración, climatización y agua caliente

#### ICD Combustible líquido

**ICD170** Ud Contador de gasóleo.
Contador de gasóleo, para roscar, de 1" de diámetro nominal, caudal máximo de 3000 l/h y temperatura máxima del líquido conducido 130°C. Incluso elementos de montaje y demás accesorios necesarios para su correcto funcionamiento. Totalmente montado, conexionado y probado.
Incluye: Replanteo. Colocación del contador. Conexionado.
Criterio de medición de proyecto: Número de unidades previstas, según documentación gráfica de Proyecto.
Criterio de medición de obra: Se medirá el número de unidades realmente ejecutadas según especificaciones de Proyecto.

| Código | Ud | Descripción | Rendimiento | Precio | Importe |
|---|---|---|---|---|---|
| mt38sss200e | Ud | Contador de gasóleo, para roscar, de 1" de diámetro nominal, caudal máximo de 3000 l/h y temperatura máxima del líquido conducido 130°C, incluso racores de conexión. (material) | 1 | 45869.09 | 45869.090 |
| mo004 | h | Instalador de calefacción. (mano de obra) | 0.481 | 118.7 | 57.095 |
| % | % | Herramienta menor | 2 % | 45926.185 | 918.524 |
|  |  | Costes directos |  |  | 46844.709 |
