# Sistema de calefacción y refrigeración por techo radiante, con cielo falso registrable

- Propiedad del archivo: CYPE Ingenieros S.A.
- Formato: FIEBDC-3/2016
- Programa: Generador de precios de la construcción. CYPE Ingenieros, S.A.
- Fecha: 04/04/2024
- Ámbito geográfico: Honduras
- Divisa: HNL
- Costes indirectos: 3 %
- Gastos generales: 13 %
- Beneficio industrial: 6 %
- IVA: 15 %

## I Instalaciones

### IC Calefacción, refrigeración, climatización y agua caliente

#### ICE Emisores por agua para calefacción y refrigeración

**ICE020** m² Sistema de calefacción y refrigeración por techo radiante, con cielo falso registrable.
Sistema de calefacción y refrigeración por techo radiante, compuesto por paneles refrigerantes, de grafito expandido, para cielo falso registrable, de 1200x600 mm, con circuitos integrados de tubo de polietileno reticulado (PE-X) con barrera de oxígeno, de 10 mm de diámetro y 1,5 mm de espesor, tubería principal (desde el colector hasta la te de distribución) formada por tubo de polietileno reticulado (PE-Xa) con barrera de oxígeno y capa de protección de polietileno (PE) modificado, de 20 mm de diámetro exterior y 2 mm de espesor y tubería de distribución formada por tubo de polietileno reticulado (PE-Xa) con barrera de oxígeno, de 10 mm de diámetro exterior y 1,8 mm de espesor, suspendido de la losa con perfilería vista. Totalmente montado, conexionado y probado.
Criterio de valoración económica: El precio no incluye la estructura soporte.
Incluye: Colocación de los paneles. Replanteo de la tubería. Colocación y fijación de la tubería.
Criterio de medición de proyecto: Superficie útil, medida según documentación gráfica de Proyecto.
Criterio de medición de obra: Se medirá la superficie realmente ejecutada según especificaciones de Proyecto.

| Código | Ud | Descripción | Rendimiento | Precio | Importe |
|---|---|---|---|---|---|
| mt38etu005a | Ud | Panel refrigerante, de grafito expandido, para cielo falso registrable, de 1200x600 mm, con circuito integrado de tubo de polietileno reticulado (PE-X) con barrera de oxígeno, de 10 mm de diámetro y 1,5 mm de espesor, con capa de absorción acústica de fibra de vidrio y carcasa metálica blanca, Euroclase C-s2, d0 de reacción al fuego. (material) | 1.389 | 4563.52 | 6338.729 |
| mt37tpu016a | m | Tubo de polietileno reticulado (PE-Xa) con barrera de oxígeno, de 10 mm de diámetro exterior y 1,8 mm de espesor, según ISO 15875-2. (material) | 0.1 | 54.86 | 5.486 |
| mt37tpu012g | m | Tubo de polietileno reticulado (PE-Xa) con barrera de oxígeno y capa de protección de polietileno (PE) modificado, de 20 mm de diámetro exterior y 2 mm de espesor, según ISO 15875-2. (material) | 0.1 | 90.78 | 9.078 |
| mt38etu030a | Ud | Racor de 10x10 mm de diámetro, para unión rápida entre paneles de techo refrigerante. (material) | 1 | 271.53 | 271.530 |
| mt38etu040a | Ud | Inserción para conexión de tubo de 10 mm de diámetro a racor. (material) | 2 | 67.07 | 134.140 |
| mt37tpu531b | Ud | Te con salida roscada hembra, de latón, de 20 mm x 1/2" x 20 mm. (material) | 1 | 275.4 | 275.400 |
| mt38etu037a | Ud | Racor con salida roscada macho, de latón, de 15 mm x 1/2". (material) | 1 | 399.22 | 399.220 |
| mt38etu035a | Ud | Manguito de 10x15 mm de diámetro. (material) | 1 | 408.51 | 408.510 |
| mo004 | h | Instalador de calefacción. (mano de obra) | 0.119 | 117.18 | 13.944 |
| mo103 | h | Ayudante de instalador de calefacción. (mano de obra) | 0.06 | 85.08 | 5.105 |
| % | % | Herramienta menor | 2 % | 7861.142 | 157.223 |
|  |  | Costes directos |  |  | 8018.365 |

Residuos:
- colocación: mt37tpu016a; factor de residuo 0.0275111
- colocación: mt37tpu012g; factor de residuo 0.0275049

## Recursos

**mt37tpu016a** m Tubo de polietileno reticulado (PE-Xa) con barrera de oxígeno
Datos técnicos: Coste energético 4.360 MJ; Emisión de CO2 0.216 kg; Código LER 17 02 03; Masa del elemento 0.045 kg; Volumen 0.000075 m3

**mt37tpu012g** m Tubo de polietileno reticulado (PE-Xa) con barrera de oxígeno y capa de protección de polietileno (PE) modificado
Datos técnicos: Coste energético 9.979 MJ; Emisión de CO2 0.495 kg; Código LER 17 02 03; Masa del elemento 0.103 kg; Volumen 0.000172 m3
