# Sistema de calefacción y refrigeración por techo radiante

- Propiedad del archivo: CYPE Ingenieros S.A.
- Formato: FIEBDC-3/2016
- Programa: Generador de precios de la construcción. CYPE Ingenieros, S.A.
- Fecha: 04/04/2024
- Ámbito geográfico: Honduras
- Divisa: HNL
- Costes indirectos: 3 %
- Gastos generales: 13 %
- Beneficio industrial: 6 %
- IVA: 15 %

## I Instalaciones

### IC Calefacción, refrigeración, climatización y agua caliente

#### ICE Emisores por agua para calefacción y refrigeración

**ICE030** m² Sistema de calefacción y refrigeración por techo radiante.
Sistema de calefacción y refrigeración por techo radiante, compuesto por paneles radiantes de yeso laminado, con circuitos integrados de tubo de polietileno reticulado (PE-Xa) con barrera de oxígeno, de 9,9 mm de diámetro y 1,1 mm de espesor, de 800x625x15 mm y tubería de distribución formada por tubo de polietileno reticulado (PE-Xa) con barrera de oxígeno y capa de protección de polietileno (PE) modificado, de 20 mm de diámetro exterior y 2 mm de espesor. Incluso elementos de montaje y demás accesorios necesarios para su correcto funcionamiento. Totalmente montado, conexionado y probado.
Incluye: Replanteo de los ejes de la estructura metálica. Nivelación y atornillado de los perfiles de la estructura metálica. Colocación y atornillado de los paneles. Tratamiento de juntas. Replanteo de la tubería de distribución. Colocación y fijación de la tubería. Conexionado de los paneles con la tubería de distribución y entre ellos. Conexionado de la tubería de distribución con el colector.
Criterio de medición de proyecto: Superficie útil, medida según documentación gráfica de Proyecto.
Criterio de medición de obra: Se medirá la superficie realmente ejecutada según especificaciones de Proyecto.

| Código | Ud | Descripción | Rendimiento | Precio | Importe |
|---|---|---|---|---|---|
| mt12psg050c | m | Maestra 60/27 de lámina de acero galvanizado, de ancho 60 mm. (material) | 3.2 | 25.56 | 81.792 |
| mt38etu200a | m² | Panel radiante de yeso laminado, con circuito integrado de tubo de polietileno reticulado (PE-Xa) con barrera de oxígeno, de 9,9 mm de diámetro y 1,1 mm de espesor, de 800x625x15 mm, para sistema de calefacción y refrigeración por pared y techo radiante, para fijación con tornillos sobre estructura metálica. (material) | 1 | 7034.61 | 7034.610 |
| mt38etu210a | Ud | Tornillo para la fijación de panel de sistema de calefacción y refrigeración por pared y techo radiante a estructura metálica, de 33 mm de longitud. (material) | 15 | 1.57 | 23.550 |
| mt38etu211a | m | Cinta para juntas entre paneles de sistema de calefacción y refrigeración por pared y techo radiante. (material) | 0.45 | 888.94 | 400.023 |
| mt38etu212a | kg | Mortero para juntas entre paneles de sistema de calefacción y refrigeración por pared y techo radiante. (material) | 0.7 | 1062.87 | 744.009 |
| mt38etu108a | Ud | Te de latón, de 20x9,9x20 mm, sistema de unión Quick and Easy, incluso anillos. (material) | 1 | 521.07 | 521.070 |
| mt37tpu012g | m | Tubo de polietileno reticulado (PE-Xa) con barrera de oxígeno y capa de protección de polietileno (PE) modificado, de 20 mm de diámetro exterior y 2 mm de espesor, según ISO 15875-2. (material) | 0.1 | 90.78 | 9.078 |
| mo004 | h | Instalador de calefacción. (mano de obra) | 0.239 | 117.18 | 28.006 |
| mo103 | h | Ayudante de instalador de calefacción. (mano de obra) | 0.239 | 85.08 | 20.334 |
| % | % | Herramienta menor | 2 % | 8862.472 | 177.249 |
|  |  | Costes directos |  |  | 9039.721 |

Residuos:
- colocación: mt12psg050c Maestra 60/27 de lámina de acero galvanizado, de ancho 60 mm; factor de residuo 0.0188
- colocación: mt38etu210a; factor de residuo 0.005
- colocación: mt37tpu012g; factor de residuo 0.0275049

## Recursos

**mt12psg050c** m Maestra 60/27 de lámina de acero galvanizado, de ancho 60 mm
Datos técnicos: Coste energético 70.752 MJ; Emisión de CO2 2.171 kg; Código LER 17 04 05; Masa del elemento 0.53 kg; Volumen 0.000252 m3
Residuos:
- embalaje: re170203 Plástico. (componente de residuo); rendimiento 0.005 kg; Código LER 17 02 03; Masa del elemento 1 kg; Volumen 0.001667 m3

**mt38etu210a** Ud Tornillo para la fijación de panel de sistema de calefacción y refrigeración por pared y techo radiante a estructura
Datos técnicos: Coste energético 0.065 MJ; Emisión de CO2 0.004 kg; Código LER 17 04 05; Masa del elemento 0.0066 kg; Volumen 0.000003 m3
Residuos:
- embalaje: re150101 Envases de papel y cartón. (componente de residuo); rendimiento 0.001 kg; Código LER 15 01 01; Masa del elemento 1 kg; Volumen 0.001333 m3

**mt37tpu012g** m Tubo de polietileno reticulado (PE-Xa) con barrera de oxígeno y capa de protección de polietileno (PE) modificado
Datos técnicos: Coste energético 9.979 MJ; Emisión de CO2 0.495 kg; Código LER 17 02 03; Masa del elemento 0.103 kg; Volumen 0.000172 m3
