# Conjunto de calderas a gas, de condensación, de pie, de acero inoxidable

- Propiedad del archivo: CYPE Ingenieros S.A.
- Formato: FIEBDC-3/2016
- Programa: Generador de precios de la construcción. CYPE Ingenieros, S.A.
- Fecha: 04/04/2024
- Ámbito geográfico: Honduras
- Divisa: HNL
- Costes indirectos: 3 %
- Gastos generales: 13 %
- Beneficio industrial: 6 %
- IVA: 15 %

## I Instalaciones

### IC Calefacción, refrigeración, climatización y agua caliente

#### ICG Calderas a gas

**ICG239** Ud Conjunto de calderas a gas, de condensación, de pie, de acero inoxidable.
Conjunto de 2 calderas en cascada, siendo cada una de ellas una caldera de pie, de condensación, con cuerpo de acero inoxidable y quemador de premezcla de gas natural y propano con encendido electrónico, potencia útil (80/60°C) 45 kW, potencia útil (50/30°C) 48,6 kW, rendimiento útil (80/60°C) 97,4%, rendimiento útil (50/30°C) 105%, rendimiento útil (50/30°C) al 30% de la carga 108,4%, peso 60 kg, emisión de NOx clase 6, regulación con salidas para 3 circuitos directos de calefacción y agua caliente, entradas para sondas de temperatura, señal de alarma, función antilegionela, tres programaciones horarias, posibilidad de control remoto desde un smartphone, tablet o PC con navegador de internet y de control de hasta 15 calderas en cascada, y sonda de temperatura exterior. Incluso válvula de seguridad, purgadores, y desagüe a desagüe para el vaciado de la caldera y el drenaje de la válvula de seguridad, sin incluir el ducto para desagüe de los productos de la combustión. Totalmente montado, conexionado y probado.
Incluye: Replanteo. Presentación de los elementos. Montaje de la caldera y sus accesorios. Conexionado con las redes de conducción de agua, de gas, de salubridad y eléctrica, y con el ducto de desagüe de los productos de la combustión. Puesta en marcha.
Criterio de medición de proyecto: Número de unidades previstas, según documentación gráfica de Proyecto.
Criterio de medición de obra: Se medirá el número de unidades realmente ejecutadas según especificaciones de Proyecto.

| Código | Ud | Descripción | Rendimiento | Precio | Importe |
|---|---|---|---|---|---|
| mt38bax025a | Ud | Caldera de pie, de condensación, con cuerpo de acero inoxidable y quemador de premezcla de gas natural y propano con encendido electrónico, potencia útil (80/60°C) 45 kW, potencia útil (50/30°C) 48,6 kW, rendimiento útil (80/60°C) 97,4%, rendimiento útil (50/30°C) 105%, rendimiento útil (50/30°C) al 30% de la carga 108,4%, peso 60 kg, emisión de NOx clase 6, regulación con salidas para 3 circuitos directos de calefacción y agua caliente, entradas para sondas de temperatura, señal de alarma, función antilegionela, tres programaciones horarias, posibilidad de control remoto desde un smartphone, tablet o PC con navegador de internet y de control de hasta 15 calderas en cascada, y sonda de temperatura exterior. (material) | 2 | 151999.01 | 303998.020 |
| mt37svs010a | Ud | Válvula de seguridad, de latón, con rosca de 1/2" de diámetro, tarada a 3 bar de presión. (material) | 1 | 135.47 | 135.470 |
| mt37sgl020d | Ud | Purgador automático de aire con boya y rosca de 1/2" de diámetro, cuerpo y tapa de latón, para una presión máxima de trabajo de 10 bar y una temperatura máxima de 110°C. (material) | 2 | 267.97 | 535.940 |
| mt38www050 | Ud | Desagüe a desagüe, para el drenaje de la válvula de seguridad, compuesto por 1 m de tubo de acero negro de 1/2" y embudo desagüe, incluso accesorios y piezas especiales. (material) | 1 | 540.56 | 540.560 |
| mt38ccg021a | Ud | Puesta en marcha del quemador para gas. (material) | 1 | 5405.56 | 5405.560 |
| mt38www010 | Ud | Material auxiliar para instalaciones de calefacción. (material) | 1 | 60.54 | 60.540 |
| mo004 | h | Instalador de calefacción. (mano de obra) | 4.881 | 117.18 | 571.956 |
| mo103 | h | Ayudante de instalador de calefacción. (mano de obra) | 4.881 | 85.08 | 415.275 |
| % | % | Herramienta menor | 2 % | 311663.321 | 6233.266 |
|  |  | Costes directos |  |  | 317896.587 |

## Recursos

**mt38bax025a** Ud Caldera de pie, de condensación
Datos técnicos: Coste energético 4325.893 MJ; Emisión de CO2 337.897 kg
Residuos:
- embalaje: re150101 Envases de papel y cartón. (componente de residuo); rendimiento 2.531 kg; Código LER 15 01 01; Masa del elemento 1 kg; Volumen 0.001333 m3
- embalaje: re170201 Madera. (componente de residuo); rendimiento 0.65 kg; Código LER 17 02 01; Masa del elemento 1 kg; Volumen 0.000909 m3

**mt37svs010a** Ud Válvula de seguridad, de latón, con rosca de 1/2" de diámetro, tarada a 3 bar de presión
Datos técnicos: Coste energético 511.326 MJ; Emisión de CO2 34.399 kg
Residuos:
- embalaje: re150101 Envases de papel y cartón; rendimiento 0.072 kg

**mt37sgl020d** Ud Purgador automático de aire con boya y rosca de 1/2" de diámetro
Datos técnicos: Coste energético 35.179 MJ; Emisión de CO2 2.421 kg
Residuos:
- embalaje: re150101 Envases de papel y cartón; rendimiento 0.072 kg
