# Ducto de aluminio

- Propiedad del archivo: CYPE Ingenieros S.A.
- Formato: FIEBDC-3/2016
- Programa: Generador de precios de la construcción. CYPE Ingenieros, S.A.
- Fecha: 04/04/2024
- Ámbito geográfico: Honduras
- Divisa: HNL
- Costes indirectos: 3 %
- Gastos generales: 13 %
- Beneficio industrial: 6 %
- IVA: 15 %

## I Instalaciones

### IC Calefacción, refrigeración, climatización y agua caliente

#### ICO Sistemas de desagüe de los productos de la combustión

**ICO180** m Ducto de aluminio.
Ducto para desagüe de los productos de la combustión o admisión de aire comburente, formado por tubo de aluminio acabado lacado color blanco, con junta de estanqueidad de silicona, de 60 mm de diámetro interior, temperatura máxima de 200°C, presión de trabajo de hasta 200 Pa. Incluso accesorios, piezas especiales, módulos finales y material auxiliar para montaje y sujeción a la obra.
Incluye: Replanteo. Presentación de tubos, accesorios, piezas especiales y módulos finales. Fijación del material auxiliar para montaje y sujeción a la obra. Montaje. Conexionado y comprobación de su correcto funcionamiento.
Criterio de medición de proyecto: Longitud medida desde el desplante del ducto hasta la parte superior del módulo final, según documentación gráfica de Proyecto.
Criterio de medición de obra: Se medirá, desde el desplante del ducto hasta la parte superior del módulo final, la longitud realmente ejecutada según especificaciones de Proyecto.

| Código | Ud | Descripción | Rendimiento | Precio | Importe |
|---|---|---|---|---|---|
| mt20din131a | Ud | Material auxiliar para montaje y sujeción a la obra de los tubos de aluminio, de 60 mm de diámetro interior. (material) | 1 | 47.32 | 47.320 |
| mt20din130ap | m | Tubo de aluminio acabado lacado color blanco, con junta de estanqueidad de silicona, de 60 mm de diámetro interior, temperatura máxima de 200°C, presión de trabajo de hasta 200 Pa, con el precio incrementado el 75% en concepto de accesorios, piezas especiales y módulos finales. (material) | 1 | 1380.25 | 1380.250 |
| mo004 | h | Instalador de calefacción. (mano de obra) | 0.32 | 117.18 | 37.498 |
| mo103 | h | Ayudante de instalador de calefacción. (mano de obra) | 0.32 | 85.08 | 27.226 |
| % | % | Herramienta menor | 2 % | 1492.294 | 29.846 |
|  |  | Costes directos |  |  | 1522.140 |

Residuos:
- colocación: mt20din130ap; factor de residuo 0.024

## Recursos

**mt20din130ap** m Tubo de aluminio acabado lacado color blanco
Datos técnicos: Coste energético 116.951 MJ; Emisión de CO2 8.349 kg; Código LER 17 04 02; Masa del elemento 1.06 kg; Volumen 0.000707 m3
Residuos:
- embalaje: re170203 Plástico. (componente de residuo); rendimiento 0.008 kg; Código LER 17 02 03; Masa del elemento 1 kg; Volumen 0.001667 m3
