# Ducto extensible para climatizador evaporativo

- Propiedad del archivo: CYPE Ingenieros S.A.
- Formato: FIEBDC-3/2016
- Programa: Generador de precios de la construcción. CYPE Ingenieros, S.A.
- Fecha: 05/04/2024
- Ámbito geográfico: Honduras
- Divisa: HNL
- Costes indirectos: 3 %
- Gastos generales: 13 %
- Beneficio industrial: 6 %
- IVA: 15 %

## I Instalaciones

### IC Calefacción, refrigeración, climatización y agua caliente

#### ICP Bioclimatización

**ICP030** Ud Ducto extensible para climatizador evaporativo.
Ducto de descarga motorizado, para climatizador evaporativo, con tramo extensible hasta 5 m de longitud, formado por difusor cónico de 900 mm de diámetro con tapa, tubo extensible de 610 mm de diámetro, tolva de 660x660 mm, ducto rectangular de 660x660 mm y 750 mm de longitud, motor de 285 W y 17 r.p.m., soporte para el motor, cuerda, carrete, interruptor final de carrera y pulsador para el accionamiento del motor. Incluso accesorios de montaje y elementos de fijación. Totalmente montado.
Incluye: Replanteo. Colocación y fijación.
Criterio de medición de proyecto: Número de unidades previstas, según documentación gráfica de Proyecto.
Criterio de medición de obra: Se medirá el número de unidades realmente ejecutadas según especificaciones de Proyecto.

| Código | Ud | Descripción | Rendimiento | Precio | Importe |
|---|---|---|---|---|---|
| mt42ter055a | Ud | Ducto de descarga motorizado, para climatizador evaporativo, con tramo extensible hasta 5 m de longitud, formado por difusor cónico de 900 mm de diámetro con tapa, tubo extensible de 610 mm de diámetro, tolva de 660x660 mm, ducto rectangular de 660x660 mm y 750 mm de longitud, motor de 285 W y 17 r.p.m., soporte para el motor, cuerda, carrete, interruptor final de carrera y pulsador para el accionamiento del motor. (material) | 1 | 47925.72 | 47925.720 |
| mo005 | h | Instalador de climatización. (mano de obra) | 2.941 | 117.18 | 344.626 |
| mo104 | h | Ayudante de instalador de climatización. (mano de obra) | 2.941 | 85.08 | 250.220 |
| % | % | Herramienta menor | 2 % | 48520.566 | 970.411 |
|  |  | Costes directos |  |  | 49490.977 |

## Recursos

**mt42ter055a** Ud Ducto de descarga motorizado
Datos técnicos: Coste energético 559.796 MJ; Emisión de CO2 41.273 kg
Residuos:
- embalaje: re150101 Envases de papel y cartón. (componente de residuo); rendimiento 0.086 kg; Código LER 15 01 01; Masa del elemento 1 kg; Volumen 0.001333 m3
