# Interacumulador de intercambio doble, para producción de agua caliente

- Propiedad del archivo: CYPE Ingenieros S.A.
- Formato: FIEBDC-3/2016
- Programa: Generador de precios de la construcción. CYPE Ingenieros, S.A.
- Fecha: 04/04/2024
- Ámbito geográfico: Honduras
- Divisa: HNL
- Costes indirectos: 3 %
- Gastos generales: 13 %
- Beneficio industrial: 6 %
- IVA: 15 %

## I Instalaciones

### IC Calefacción, refrigeración, climatización y agua caliente

#### ICS Sistemas de conducción de agua

**ICS055** Ud Interacumulador de intercambio doble, para producción de agua caliente
Interacumulador para producción de agua caliente, de acero inoxidable, de suelo, con intercambiador de dos serpentines, de 195 l, eficiencia energética clase C, 550 mm de diámetro y 1420 mm de altura, sin necesidad de ánodo para protección contra la corrosión, temperatura máxima de acumulación 85°C, presión máxima de acumulación 6 bar, presión máxima en el circuito primario 6 bar. Incluso válvulas de corte, elementos de montaje y accesorios necesarios para su correcto funcionamiento.
Incluye: Replanteo. Colocación. Conexionado. Comprobación de su correcto funcionamiento.
Criterio de medición de proyecto: Número de unidades previstas, según documentación gráfica de Proyecto.
Criterio de medición de obra: Se medirá el número de unidades realmente ejecutadas según especificaciones de Proyecto.

| Código | Ud | Descripción | Rendimiento | Precio | Importe |
|---|---|---|---|---|---|
| mt38csg015c | Ud | Interacumulador para producción de agua caliente, de acero inoxidable, de suelo, con intercambiador de dos serpentines, de 195 l, eficiencia energética clase C, 550 mm de diámetro y 1420 mm de altura, sin necesidad de ánodo para protección contra la corrosión, temperatura máxima de acumulación 85°C, presión máxima de acumulación 6 bar, presión máxima en el circuito primario 6 bar. (material) | 1 | 42339.07 | 42339.070 |
| mt37sve010d | Ud | Válvula de esfera de latón niquelado para roscar de 1". (material) | 6 | 372.25 | 2233.500 |
| mt38www011 | Ud | Material auxiliar para instalaciones de agua caliente (material) | 1 | 52.25 | 52.250 |
| mo004 | h | Instalador de calefacción. (mano de obra) | 1.303 | 117.18 | 152.686 |
| mo103 | h | Ayudante de instalador de calefacción. (mano de obra) | 1.303 | 85.08 | 110.859 |
| % | % | Herramienta menor | 2 % | 44888.365 | 897.767 |
|  |  | Costes directos |  |  | 45786.132 |

## Recursos

**mt38csg015c** Ud Interacumulador para producción de agua caliente
Datos técnicos: Coste energético 4149.253 MJ; Emisión de CO2 171.377 kg
Residuos:
- embalaje: re150101 Envases de papel y cartón. (componente de residuo); rendimiento 2.178 kg; Código LER 15 01 01; Masa del elemento 1 kg; Volumen 0.001333 m3
- embalaje: re170201 Madera. (componente de residuo); rendimiento 0.606 kg; Código LER 17 02 01; Masa del elemento 1 kg; Volumen 0.000909 m3

**mt37sve010d** Ud Válvula de esfera de latón niquelado para roscar de 1"
Datos técnicos: Coste energético 843.399 MJ; Emisión de CO2 56.701 kg
Residuos:
- embalaje: re150101 Envases de papel y cartón; rendimiento 0.072 kg
