# Comunicador telefónico por línea fija a teléfono particular

- Propiedad del archivo: CYPE Ingenieros S.A.
- Formato: FIEBDC-3/2016
- Programa: Generador de precios de la construcción. CYPE Ingenieros, S.A.
- Fecha: 05/04/2024
- Ámbito geográfico: Honduras
- Divisa: HNL
- Costes indirectos: 3 %
- Gastos generales: 13 %
- Beneficio industrial: 6 %
- IVA: 15 %

## I Instalaciones

### ID Seguridad

#### IDM Transmisores y comunicadores de alarma

**IDM040** Ud Comunicador telefónico por línea fija a teléfono particular.
Comunicador telefónico por línea fija a teléfono particular, con envío de mensaje de alarma vocal, de 249x185x68 mm, con teclado y pantalla LCD, dos entradas de alarma y dos salidas, micrófono y altavoz para grabación de mensaje vocal, cinco led de visualización del estado del sistema, memoria no volátil en ausencia de alimentación, protección antiapertura y espacio para batería de 12 V y 2,2 Ah. Incluso elementos de fijación.
Incluye: Replanteo. Fijación al paramento. Montaje, conexionado y comprobación de su correcto funcionamiento.
Criterio de medición de proyecto: Número de unidades previstas, según documentación gráfica de Proyecto.
Criterio de medición de obra: Se medirá el número de unidades realmente ejecutadas según especificaciones de Proyecto.

| Código | Ud | Descripción | Rendimiento | Precio | Importe |
|---|---|---|---|---|---|
| mt41ing190a | Ud | Comunicador telefónico por línea fija a teléfono particular, con envío de mensaje de alarma vocal, de 249x185x68 mm, con teclado y pantalla LCD, dos entradas de alarma y dos salidas, micrófono y altavoz para grabación de mensaje vocal, cinco led de visualización del estado del sistema, memoria no volátil en ausencia de alimentación, protección antiapertura y espacio para batería de 12 V y 2,2 Ah. Incluso elementos de fijación. (material) | 1 | 10161 | 10161.000 |
| mo006 | h | Instalador de redes y equipos de detección y seguridad. (mano de obra) | 0.295 | 117.18 | 34.568 |
| mo105 | h | Ayudante de instalador de redes y equipos de detección y seguridad. (mano de obra) | 0.295 | 85.08 | 25.099 |
| % | % | Herramienta menor | 2 % | 10220.667 | 204.413 |
|  |  | Costes directos |  |  | 10425.080 |
