# Batería

- Propiedad del archivo: CYPE Ingenieros S.A.
- Formato: FIEBDC-3/2016
- Programa: Generador de precios de la construcción. CYPE Ingenieros, S.A.
- Fecha: 29/10/2024
- Ámbito geográfico: Honduras
- Divisa: HNL
- Costes indirectos: 3 %
- Gastos generales: 13 %
- Beneficio industrial: 6 %
- IVA: 15 %

## I Instalaciones

### ID Seguridad

#### IDN Baterías

**IDN010** Ud Batería.
Batería recargable de Li-Ion, de 7,2 V y 13 Ah.
Incluye: Colocación de la batería. Conexionado y comprobación de su correcto funcionamiento.
Criterio de medición de proyecto: Número de unidades previstas, según documentación gráfica de Proyecto.
Criterio de medición de obra: Se medirá el número de unidades realmente ejecutadas según especificaciones de Proyecto.

| Código | Ud | Descripción | Rendimiento | Precio | Importe |
|---|---|---|---|---|---|
| mt41ing125a | Ud | Batería recargable de Li-Ion, de 7,2 V y 13 Ah. (material) | 1 | 3468.87 | 3468.870 |
| mo006 | h | Instalador de redes y equipos de detección y seguridad. (mano de obra) | 0.024 | 118.7 | 2.849 |
| mo105 | h | Ayudante de instalador de redes y equipos de detección y seguridad. (mano de obra) | 0.024 | 86.19 | 2.069 |
| % | % | Herramienta menor | 2 % | 3473.788 | 69.476 |
|  |  | Costes directos |  |  | 3543.264 |
