# Regulador de carga

- Propiedad del archivo: CYPE Ingenieros S.A.
- Formato: FIEBDC-3/2016
- Programa: Generador de precios de la construcción. CYPE Ingenieros, S.A.
- Fecha: 04/04/2024
- Ámbito geográfico: Honduras
- Divisa: HNL
- Costes indirectos: 3 %
- Gastos generales: 13 %
- Beneficio industrial: 6 %
- IVA: 15 %

## I Instalaciones

### IE Eléctricas

#### IEF Solar fotovoltaica

**IEF040** Ud Regulador de carga.
Regulador de carga MPPT con salida para cargas, tensión nominal 12/24 V con reconocimiento automático, intensidad de carga nominal 20 A, potencia máxima a 12 V 290 W, potencia máxima a 24 V 580 W, intensidad máxima de cortocircuito 20 A, tensión máxima en circuito abierto 100 V, eficiencia máxima 98%, intensidad máxima en la salida para cargas 20 A, dimensiones 100x113x60 mm, con puerto Ethernet, Bluetooth, gestión inteligente del acumulador de energía eléctrica, algoritmo de carga del acumulador de energía eléctrica programable, temporizador día/noche y sensor de temperatura interna. Incluso accesorios necesarios para su correcta instalación.
Incluye: Montaje, fijación y nivelación. Conexionado y comprobación de su correcto funcionamiento.
Criterio de medición de proyecto: Número de unidades previstas, según documentación gráfica de Proyecto.
Criterio de medición de obra: Se medirá el número de unidades realmente ejecutadas según especificaciones de Proyecto.

| Código | Ud | Descripción | Rendimiento | Precio | Importe |
|---|---|---|---|---|---|
| mt35rfg010x | Ud | Regulador de carga MPPT con salida para cargas, tensión nominal 12/24 V con reconocimiento automático, intensidad de carga nominal 20 A, potencia máxima a 12 V 290 W, potencia máxima a 24 V 580 W, intensidad máxima de cortocircuito 20 A, tensión máxima en circuito abierto 100 V, eficiencia máxima 98%, intensidad máxima en la salida para cargas 20 A, dimensiones 100x113x60 mm, con puerto Ethernet, Bluetooth, gestión inteligente del acumulador de energía eléctrica, algoritmo de carga del acumulador de energía eléctrica programable, temporizador día/noche y sensor de temperatura interna. (material) | 1 | 5226.61 | 5226.610 |
| mo003 | h | Electricista. (mano de obra) | 0.239 | 117.18 | 28.006 |
| mo102 | h | Ayudante de electricista. (mano de obra) | 0.239 | 85.08 | 20.334 |
| % | % | Herramienta menor | 2 % | 5274.950 | 105.499 |
|  |  | Costes directos |  |  | 5380.449 |
