# Estructura soporte para módulo solar fotovoltaico, sobre cubierta plana

- Propiedad del archivo: CYPE Ingenieros S.A.
- Formato: FIEBDC-3/2016
- Programa: Generador de precios de la construcción. CYPE Ingenieros, S.A.
- Fecha: 29/10/2024
- Ámbito geográfico: Honduras
- Divisa: HNL
- Costes indirectos: 3 %
- Gastos generales: 13 %
- Beneficio industrial: 6 %
- IVA: 15 %

## I Instalaciones

### IE Eléctricas

#### IEF Solar fotovoltaica

**IEF002** Ud Estructura soporte para módulo solar fotovoltaico, sobre cubierta plana.
Estructura soporte para módulo solar fotovoltaico, de acero galvanizado, sobre cubierta plana. Incluso accesorios de montaje y elementos de fijación.
Incluye: Replanteo. Montaje y fijación.
Criterio de medición de proyecto: Número de unidades previstas, según documentación gráfica de Proyecto.
Criterio de medición de obra: Se medirá el número de unidades realmente ejecutadas según especificaciones de Proyecto.

| Código | Ud | Descripción | Rendimiento | Precio | Importe |
|---|---|---|---|---|---|
| mt35sol005 | Ud | Estructura soporte para módulo solar fotovoltaico, de acero galvanizado, para cubierta plana, con accesorios de montaje y elementos de fijación. (material) | 1 | 2326.42 | 2326.420 |
| mo003 | h | Electricista. (mano de obra) | 0.298 | 118.7 | 35.373 |
| mo102 | h | Ayudante de electricista. (mano de obra) | 0.298 | 86.19 | 25.685 |
| % | % | Herramienta menor | 2 % | 2387.478 | 47.750 |
|  |  | Costes directos |  |  | 2435.228 |
