# Módulo solar fotovoltaico integrado en antepecho

- Propiedad del archivo: CYPE Ingenieros S.A.
- Formato: FIEBDC-3/2016
- Programa: Generador de precios de la construcción. CYPE Ingenieros, S.A.
- Fecha: 29/10/2024
- Ámbito geográfico: Honduras
- Divisa: HNL
- Costes indirectos: 3 %
- Gastos generales: 13 %
- Beneficio industrial: 6 %
- IVA: 15 %

## I Instalaciones

### IE Eléctricas

#### IEF Solar fotovoltaica

**IEF210** Ud Módulo solar fotovoltaico integrado en antepecho.
Módulo solar fotovoltaico de células de silicio monocristalino, potencia máxima (Wp) 65 W, tensión a máxima potencia (Vmp) 6,91 V, intensidad a máxima potencia (Imp) 9,45 A, tensión en circuito abierto (Voc) 8,14 V, intensidad de cortocircuito (Isc) 9,92 A, eficiencia 15,56%, 12 células de 156x156 mm, vidrio exterior templado de 6 mm de espesor, capa adhesiva de butiral de polivinilo (PVB), capa posterior de vidrio templado de 6 mm de espesor, temperatura de trabajo -40°C hasta 85°C, dimensiones 700x600x14 mm, resistencia a la carga del viento 245 kg/m², resistencia a la carga de la nieve 551 kg/m², peso 13,94 kg, con caja de conexiones con diodos, cables polarizados de 4 mm² de sección y 900 mm de longitud y conectores MC4. Instalación en antepecho. Incluso accesorios de montaje y material de conexionado eléctrico.
Criterio de valoración económica: El precio no incluye la estructura soporte.
Incluye: Montaje, conexionado y comprobación de su correcto funcionamiento.
Criterio de medición de proyecto: Número de unidades previstas, según documentación gráfica de Proyecto.
Criterio de medición de obra: Se medirá el número de unidades realmente ejecutadas según especificaciones de Proyecto.

| Código | Ud | Descripción | Rendimiento | Precio | Importe |
|---|---|---|---|---|---|
| mt35sol210aa | Ud | Módulo solar fotovoltaico de células de silicio monocristalino, para integración en antepecho, potencia máxima (Wp) 65 W, tensión a máxima potencia (Vmp) 6,91 V, intensidad a máxima potencia (Imp) 9,45 A, tensión en circuito abierto (Voc) 8,14 V, intensidad de cortocircuito (Isc) 9,92 A, eficiencia 15,56%, 12 células de 156x156 mm, vidrio exterior templado de 6 mm de espesor, capa adhesiva de butiral de polivinilo (PVB), capa posterior de vidrio templado de 6 mm de espesor, temperatura de trabajo -40°C hasta 85°C, dimensiones 700x600x14 mm, resistencia a la carga del viento 245 kg/m², resistencia a la carga de la nieve 551 kg/m², peso 13,94 kg, con caja de conexiones con diodos, cables polarizados de 4 mm² de sección y 900 mm de longitud y conectores MC4. (material) | 1 | 5762.46 | 5762.460 |
| mo003 | h | Electricista. (mano de obra) | 0.191 | 118.7 | 22.672 |
| mo102 | h | Ayudante de electricista. (mano de obra) | 0.191 | 86.19 | 16.462 |
| % | % | Herramienta menor | 2 % | 5801.594 | 116.032 |
|  |  | Costes directos |  |  | 5917.626 |
