# Red de distribución interior en garaje

- Propiedad del archivo: CYPE Ingenieros S.A.
- Formato: FIEBDC-3/2016
- Programa: Generador de precios de la construcción. CYPE Ingenieros, S.A.
- Fecha: 29/10/2024
- Ámbito geográfico: Honduras
- Divisa: HNL
- Costes indirectos: 3 %
- Gastos generales: 13 %
- Beneficio industrial: 6 %
- IVA: 15 %

## I Instalaciones

### IE Eléctricas

#### IEI Instalaciones interiores

**IEI020** Ud Red de distribución interior en garaje.
Red eléctrica de distribución interior en garaje con ventilación forzada de 500 m², con 18 bodegas, compuesta de los siguientes elementos: CUADRO GENERAL DE MANDO Y PROTECCIÓN formado por caja de superficie de material aislante con puerta opaca, para alojamiento del interruptor de control de potencia (ICP) (no incluido en este precio) en compartimento independiente y precintable y de los siguientes dispositivos: 1 interruptor general automático (IGA) de corte omnipolar, 10 interruptores diferenciales de 25 A (2P), 5 interruptores automáticos magnetotérmicos de 10 A (2P), 1 interruptor automático magnetotérmico de 16 A (2P), 3 interruptores automáticos magnetotérmicos de 25 A (2P); CIRCUITOS INTERIORES constituidos por cables unipolares con conductores de cobre ES07Z1-K (AS) reacción al fuego clase Cca-s1b,d1,a1 y SZ1-K (AS+) reacción al fuego clase Cca-s1b,d1,a1, bajo tubo protector de PVC rígido, blindado, enchufable, de color gris RAL 7035, con IP44, resistencia a la compresión 1250 N, resistencia al impacto 6 julios, para canalización fija en superficie: 3 circuitos para alumbrado, 3 circuitos para alumbrado de emergencia, 3 circuitos para ventilación, 1 circuito para puerta automatizada, 1 circuito para sistema de detección y alarma de incendios, 1 circuito para sistema de detección de monóxido de carbono, 1 circuito para alumbrado de bodegas; MECANISMOS: 15 pulsadores para el garaje y 1 interruptor en cada bodega del tipo monobloc de superficie (IP55). Incluso abrazaderas y elementos de fijación de las conducciones, cajas de derivación estancas y cuantos accesorios sean necesarios para su correcta instalación. Totalmente montada, conexionada y probada.
Incluye: Replanteo y trazado de canalizaciones. Colocación de la caja para el cuadro. Montaje de los componentes. Colocación y fijación de los tubos. Colocación de cajas de derivación. Tendido y conexionado de cables. Colocación de mecanismos.
Criterio de medición de proyecto: Número de unidades previstas, según documentación gráfica de Proyecto.
Criterio de medición de obra: Se medirá el número de unidades realmente ejecutadas según especificaciones de Proyecto.

| Código | Ud | Descripción | Rendimiento | Precio | Importe |
|---|---|---|---|---|---|
| mt35cgm040K | Ud | Caja de superficie con puerta opaca, para alojamiento del interruptor de control de potencia (ICP) en compartimento independiente y precintable y de los interruptores de protección de la instalación, 1 fila de 4 módulos (ICP) + 2 filas de 24 módulos. Fabricada en ABS autoextinguible, con grado de protección IP40, doble aislamiento (clase II), color blanco RAL 9010. (material) | 1 | 1041.49 | 1041.490 |
| mt35cgm021abeah | Ud | Interruptor general automático (IGA), de 4 módulos, tetrapolar (4P), con 6 kA de poder de corte, de 25 A de intensidad nominal, curva C, incluso accesorios de montaje. (material) | 1 | 2617.69 | 2617.690 |
| mt35cgm029ag | Ud | Interruptor diferencial instantáneo, 2P/25A/300mA, de 2 módulos, incluso accesorios de montaje. (material) | 1 | 3031.39 | 3031.390 |
| mt35cgm029aa | Ud | Interruptor diferencial instantáneo, 2P/25A/30mA, de 2 módulos, incluso accesorios de montaje. (material) | 9 | 3024.01 | 27216.090 |
| mt35cgm021bbbab | Ud | Interruptor automático magnetotérmico, de 2 módulos, bipolar (2P), con 6 kA de poder de corte, de 10 A de intensidad nominal, curva C, incluso accesorios de montaje. (material) | 5 | 413.23 | 2066.150 |
| mt35cgm021bbbad | Ud | Interruptor automático magnetotérmico, de 2 módulos, bipolar (2P), con 6 kA de poder de corte, de 16 A de intensidad nominal, curva C, incluso accesorios de montaje. (material) | 1 | 420.65 | 420.650 |
| mt35cgm021bbbah | Ud | Interruptor automático magnetotérmico, de 2 módulos, bipolar (2P), con 6 kA de poder de corte, de 25 A de intensidad nominal, curva C, incluso accesorios de montaje. (material) | 3 | 467.88 | 1403.640 |
| mt35cgm050a | Ud | Minutero para temporizado del alumbrado, 5 A, regulable de 1 a 7 minutos. (material) | 1 | 1399.51 | 1399.510 |
| mt35aia220a | m | Tubo rígido de PVC, enchufable, curvable en caliente, de color gris RAL 7035, de 16 mm de diámetro nominal, para canalización fija en superficie. Resistencia a la compresión 1250 N, resistencia al impacto 6 julios, temperatura de trabajo -15°C hasta 90°C, con grado de protección IP44, propiedades eléctricas: aislante, no propagador de la llama. Incluso abrazaderas, elementos de sujeción y accesorios (curvas, manguitos, tes, codos y curvas flexibles). (material) | 270.832 | 83.5 | 22614.472 |
| mt35aia220c | m | Tubo rígido de PVC, enchufable, curvable en caliente, de color gris RAL 7035, de 25 mm de diámetro nominal, para canalización fija en superficie. Resistencia a la compresión 1250 N, resistencia al impacto 6 julios, temperatura de trabajo -15°C hasta 90°C, con grado de protección IP44, propiedades eléctricas: aislante, no propagador de la llama. Incluso abrazaderas, elementos de sujeción y accesorios (curvas, manguitos, tes, codos y curvas flexibles). (material) | 33.541 | 118.31 | 3968.236 |
| mt35caj030d | Ud | Caja de derivación estanca, rectangular, de 105x105x55 mm, con 7 conos y tapa de registro con tornillos de 1/4 de vuelta, para instalar en superficie. Incluso regletas de conexión y elementos de fijación. (material) | 17 | 103.8 | 1764.600 |
| mt35cun020b | m | Cable unipolar H07Z1-K (AS), siendo su tensión asignada de 450/750 V, reacción al fuego clase Cca-s1a,d1,a1 según UNE-EN 50575, con conductor multifilar de cobre clase 5 (-K) de 2,5 mm² de sección, con aislamiento de compuesto termoplástico a base de poliolefina libre de halógenos con baja emisión de humos y gases corrosivos (Z1). (material) | 812.496 | 22.53 | 18305.535 |
| mt35cun050b | m | Cable unipolar SZ1-K (AS+), siendo su tensión asignada de 0,6/1 kV, reacción al fuego clase Cca-s1b,d1,a1 según UNE-EN 50575, con conductor de cobre clase 5 (-K) de 2,5 mm² de sección, con aislamiento de compuesto termoestable especial ignífugo y cubierta de compuesto termoplástico a base de poliolefina con baja emisión de humos y gases corrosivos (Z1) de color naranja. (material) | 469.5 | 15 | 7042.500 |
| mt35cun050d | m | Cable unipolar SZ1-K (AS+), siendo su tensión asignada de 0,6/1 kV, reacción al fuego clase Cca-s1b,d1,a1 según UNE-EN 50575, con conductor de cobre clase 5 (-K) de 6 mm² de sección, con aislamiento de compuesto termoestable especial ignífugo y cubierta de compuesto termoplástico a base de poliolefina con baja emisión de humos y gases corrosivos (Z1) de color naranja. (material) | 167.705 | 23.3 | 3907.527 |
| mt33seg502 | Ud | Pulsador monobloc estanco para instalación en superficie (IP55), color gris. (material) | 15 | 288.85 | 4332.750 |
| mt33seg501 | Ud | Interruptor bipolar monobloc estanco para instalación en superficie (IP55), color gris. (material) | 18 | 497.18 | 8949.240 |
| mt35www010 | Ud | Material auxiliar para instalaciones eléctricas. (material) | 7 | 49.19 | 344.330 |
| mo003 | h | Electricista. (mano de obra) | 36.644 | 118.7 | 4349.643 |
| mo102 | h | Ayudante de electricista. (mano de obra) | 35.033 | 86.19 | 3019.494 |
| % | % | Herramienta menor | 2 % | 117794.937 | 2355.899 |
|  |  | Costes directos |  |  | 120150.836 |

Residuos:
- colocación: mt35aia220a; factor de residuo 0.0275
- colocación: mt35aia220c; factor de residuo 0.0275
- colocación: mt35cun020b; factor de residuo 0.0165143
- colocación: mt35cun050b; factor de residuo 0.0165067
- colocación: mt35cun050d; factor de residuo 0.0165043

## Recursos

**mt35cgm040K** Ud Caja de superficie con puerta opaca
Datos técnicos: Coste energético 335.221 MJ; Emisión de CO2 16.668 kg
Residuos:
- embalaje: re150101 Envases de papel y cartón. (componente de residuo); rendimiento 0.03 kg; Código LER 15 01 01; Masa del elemento 1 kg; Volumen 0.001333 m3

**mt35cgm021abeah** Ud Interruptor general automático (IGA)
Datos técnicos: Coste energético 46.981 MJ; Emisión de CO2 2.500 kg
Residuos:
- embalaje: re150101 Envases de papel y cartón; rendimiento 0.035 kg

**mt35cgm029ag** Ud Interruptor diferencial instantáneo, 2P/25A/300mA, de 2 módulos, incluso accesorios de montaje
Datos técnicos: Coste energético 14.108 MJ; Emisión de CO2 0.771 kg
Residuos:
- embalaje: re150101 Envases de papel y cartón; rendimiento 0.035 kg

**mt35cgm029aa** Ud Interruptor diferencial instantáneo, 2P/25A/30mA, de 2 módulos, incluso accesorios de montaje
Datos técnicos: Coste energético 14.108 MJ; Emisión de CO2 0.771 kg
Residuos:
- embalaje: re150101 Envases de papel y cartón; rendimiento 0.035 kg

**mt35cgm021bbbab** Ud Interruptor automático magnetotérmico
Datos técnicos: Coste energético 14.106 MJ; Emisión de CO2 0.768 kg
Residuos:
- embalaje: re150101 Envases de papel y cartón; rendimiento 0.032 kg

**mt35cgm021bbbad** Ud Interruptor automático magnetotérmico
Datos técnicos: Coste energético 14.106 MJ; Emisión de CO2 0.768 kg
Residuos:
- embalaje: re150101 Envases de papel y cartón; rendimiento 0.032 kg

**mt35cgm021bbbah** Ud Interruptor automático magnetotérmico
Datos técnicos: Coste energético 14.106 MJ; Emisión de CO2 0.768 kg
Residuos:
- embalaje: re150101 Envases de papel y cartón; rendimiento 0.032 kg

**mt35cgm050a** Ud Minutero para temporizado del alumbrado, 5 A, regulable de 1 a 7 minutos
Datos técnicos: Coste energético 0.018 MJ; Emisión de CO2 0.028 kg
Residuos:
- embalaje: re150101 Envases de papel y cartón; rendimiento 0.033 kg

**mt35aia220a** m Tubo rígido de PVC
Datos técnicos: Coste energético 13.176 MJ; Emisión de CO2 0.654 kg; Código LER 17 02 03; Masa del elemento 0.136 kg; Volumen 0.000227 m3

**mt35aia220c** m Tubo rígido de PVC
Datos técnicos: Coste energético 21.895 MJ; Emisión de CO2 1.087 kg; Código LER 17 02 03; Masa del elemento 0.226 kg; Volumen 0.000377 m3

**mt35caj030d** Ud Caja de derivación estanca
Datos técnicos: Coste energético 28.111 MJ; Emisión de CO2 1.420 kg
Residuos:
- embalaje: re150101 Envases de papel y cartón; rendimiento 0.03 kg

**mt35cun020b** m Cable unipolar H07Z1-K (AS)
Datos técnicos: Coste energético 4.634 MJ; Emisión de CO2 0.311 kg; Código LER 17 04 11; Masa del elemento 0.035 kg; Volumen 0.000023 m3
Residuos:
- embalaje: re150101 Envases de papel y cartón; rendimiento 0.065 kg

**mt35cun050b** m Cable unipolar SZ1-K (AS+)
Datos técnicos: Coste energético 2.800 MJ; Emisión de CO2 0.109 kg; Código LER 17 04 11; Masa del elemento 0.075 kg; Volumen 0.00005 m3
Residuos:
- embalaje: re150101 Envases de papel y cartón; rendimiento 0.065 kg

**mt35cun050d** m Cable unipolar SZ1-K (AS+)
Datos técnicos: Coste energético 4.274 MJ; Emisión de CO2 0.137 kg; Código LER 17 04 11; Masa del elemento 0.115 kg; Volumen 0.000077 m3
Residuos:
- embalaje: re150101 Envases de papel y cartón; rendimiento 0.065 kg

**mt33seg502** Ud Pulsador monobloc estanco para instalación en superficie (IP55), color gris
Datos técnicos: Coste energético 2.143 MJ; Emisión de CO2 0.261 kg
Residuos:
- embalaje: re150101 Envases de papel y cartón; rendimiento 0.032 kg

**mt33seg501** Ud Interruptor bipolar monobloc estanco para instalación en superficie (IP55), color gris
Datos técnicos: Coste energético 2.143 MJ; Emisión de CO2 0.261 kg
Residuos:
- embalaje: re150101 Envases de papel y cartón; rendimiento 0.032 kg
