# Caja de superficie para mecanismo

- Propiedad del archivo: CYPE Ingenieros S.A.
- Formato: FIEBDC-3/2016
- Programa: Generador de precios de la construcción. CYPE Ingenieros, S.A.
- Fecha: 29/10/2024
- Ámbito geográfico: Honduras
- Divisa: HNL
- Costes indirectos: 3 %
- Gastos generales: 13 %
- Beneficio industrial: 6 %
- IVA: 15 %

## I Instalaciones

### IE Eléctricas

#### IEM Mecanismos

**IEM015** Ud Caja de superficie para mecanismo.
Caja universal de 2 elementos, de plástico ABS autoextinguible, libre de halógenos, de 163x92x42 mm, color blanco, con grados de protección IP30 e IK07, según IEC 60439. Instalación en superficie. Incluso tornillos de fijación al paramento.
Incluye: Replanteo. Montaje. Colocación y fijación.
Criterio de medición de proyecto: Número de unidades previstas, según documentación gráfica de Proyecto.
Criterio de medición de obra: Se medirá el número de unidades realmente ejecutadas según especificaciones de Proyecto.

| Código | Ud | Descripción | Rendimiento | Precio | Importe |
|---|---|---|---|---|---|
| mt33cmg030e | Ud | Caja universal de superficie de 2 elementos, de plástico ABS autoextinguible, libre de halógenos, de 163x92x42 mm, color blanco, con grados de protección IP30 e IK07, según IEC 60439, incluso tornillos de fijación al paramento y tornillos de fijación de los mecanismos. (material) | 1 | 107.6 | 107.600 |
| mo003 | h | Electricista. (mano de obra) | 0.118 | 118.7 | 14.007 |
| % | % | Herramienta menor | 2 % | 121.607 | 2.432 |
|  |  | Costes directos |  |  | 124.039 |
