# Base de toma de corriente empotrada

- Propiedad del archivo: CYPE Ingenieros S.A.
- Formato: FIEBDC-3/2016
- Programa: Generador de precios de la construcción. CYPE Ingenieros, S.A.
- Fecha: 04/04/2024
- Ámbito geográfico: Honduras
- Divisa: HNL
- Costes indirectos: 3 %
- Gastos generales: 13 %
- Beneficio industrial: 6 %
- IVA: 15 %

## I Instalaciones

### IE Eléctricas

#### IEM Mecanismos

**IEM060** Ud Base de toma de corriente empotrada.
Base de toma de corriente bipolar (2P), gama alta, intensidad asignada 16 A, tensión asignada 250 V, con tapa redonda, de color y marco embellecedor para 1 elemento, de color especial. Instalación empotrada.
Criterio de valoración económica: El precio no incluye la caja para mecanismo empotrado.
Incluye: Montaje, conexionado y comprobación de su correcto funcionamiento.
Criterio de medición de proyecto: Número de unidades previstas, según documentación gráfica de Proyecto.
Criterio de medición de obra: Se medirá el número de unidades realmente ejecutadas según especificaciones de Proyecto.

| Código | Ud | Descripción | Rendimiento | Precio | Importe |
|---|---|---|---|---|---|
| mt33gag500a | Ud | Base de toma de corriente bipolar (2P), para empotrar, gama alta, intensidad asignada 16 A, tensión asignada 250 V. (material) | 1 | 175.2 | 175.200 |
| mt33gag505b | Ud | Tapa redonda para base de toma de corriente bipolar (2P), gama alta, de color. (material) | 1 | 190.16 | 190.160 |
| mt33gag950c | Ud | Marco embellecedor para 1 elemento, gama alta, de color especial. (material) | 1 | 715.2 | 715.200 |
| mo003 | h | Electricista. (mano de obra) | 0.223 | 117.18 | 26.131 |
| % | % | Herramienta menor | 2 % | 1106.691 | 22.134 |
|  |  | Costes directos |  |  | 1128.825 |
