# Zumbador empotrado

- Propiedad del archivo: CYPE Ingenieros S.A.
- Formato: FIEBDC-3/2016
- Programa: Generador de precios de la construcción. CYPE Ingenieros, S.A.
- Fecha: 04/04/2024
- Ámbito geográfico: Honduras
- Divisa: HNL
- Costes indirectos: 3 %
- Gastos generales: 13 %
- Beneficio industrial: 6 %
- IVA: 15 %

## I Instalaciones

### IE Eléctricas

#### IEM Mecanismos

**IEM090** Ud Zumbador empotrado.
Zumbador, gama media, tensión de alimentación 230 V, con tapa con rejilla, de color color especial y marco embellecedor para 1 elemento, de color. Instalación empotrada.
Criterio de valoración económica: El precio no incluye la caja para mecanismo empotrado.
Incluye: Montaje, conexionado y comprobación de su correcto funcionamiento.
Criterio de medición de proyecto: Número de unidades previstas, según documentación gráfica de Proyecto.
Criterio de medición de obra: Se medirá el número de unidades realmente ejecutadas según especificaciones de Proyecto.

| Código | Ud | Descripción | Rendimiento | Precio | Importe |
|---|---|---|---|---|---|
| mt33gmg840a | Ud | Zumbador para empotrar, gama media, tensión nominal 230 V. (material) | 1 | 696.96 | 696.960 |
| mt33gmg845c | Ud | Tapa con rejilla para zumbador, gama media, de color color especial. (material) | 1 | 228.96 | 228.960 |
| mt33gmg950b | Ud | Marco embellecedor para 1 elemento, gama media, de color. (material) | 1 | 105.92 | 105.920 |
| mo003 | h | Electricista. (mano de obra) | 0.223 | 117.18 | 26.131 |
| % | % | Herramienta menor | 2 % | 1057.971 | 21.159 |
|  |  | Costes directos |  |  | 1079.130 |
