# Timbre empotrado

- Propiedad del archivo: CYPE Ingenieros S.A.
- Formato: FIEBDC-3/2016
- Programa: Generador de precios de la construcción. CYPE Ingenieros, S.A.
- Fecha: 24/06/2025
- Ámbito geográfico: Honduras
- Divisa: HNL
- Costes indirectos: 3 %
- Gastos generales: 13 %
- Beneficio industrial: 6 %
- IVA: 15 %

## I Instalaciones

### IE Eléctricas

#### IEM Mecanismos

**IEM093** Ud Timbre empotrado.
Timbre con 4 melodías, de tensión asignada 230 V, gama básica formado por mecanismo para timbre con 4 melodías y tapa con perforaciones, para timbre, zumbador y altavoz, de material termoplástico, libre de halógenos, color blanco acabado brillante. Instalación empotrada.
Criterio de valoración económica: El precio no incluye la caja para mecanismo empotrado ni el marco embellecedor.
Incluye: Montaje, conexionado y comprobación de su correcto funcionamiento.
Criterio de medición de proyecto: Número de unidades previstas, según documentación gráfica de Proyecto.
Criterio de medición de obra: Se medirá el número de unidades realmente ejecutadas según especificaciones de Proyecto.

| Código | Ud | Descripción | Rendimiento | Precio | Importe |
|---|---|---|---|---|---|
| mt33nie092a | Ud | Mecanismo para timbre con 4 melodías, tensión asignada 230 V, nivel sonoro 72 dB, grado de protección IP20, para empotrar. (material) | 1 | 1960.49 | 1960.490 |
| mt33nie091a | Ud | Tapa con perforaciones, para timbre, zumbador y altavoz, de material termoplástico, libre de halógenos, color blanco acabado brillante, grado de protección IP20. (material) | 1 | 287.61 | 287.610 |
| mo003 | h | Electricista. (mano de obra) | 0.176 | 123.93 | 21.812 |
| % | % | Herramienta menor | 2 % | 2269.912 | 45.398 |
|  |  | Costes directos |  |  | 2315.310 |
