# Pieza para canal protectora para alojamiento de mecanismos y cables eléctricos y de telecomunicación

- Propiedad del archivo: CYPE Ingenieros S.A.
- Formato: FIEBDC-3/2016
- Programa: Generador de precios de la construcción. CYPE Ingenieros, S.A.
- Fecha: 29/10/2024
- Ámbito geográfico: Honduras
- Divisa: HNL
- Costes indirectos: 3 %
- Gastos generales: 13 %
- Beneficio industrial: 6 %
- IVA: 15 %

## I Instalaciones

### IE Eléctricas

#### IEO Canalizaciones

**IEO036** Ud Pieza para canal protectora para alojamiento de mecanismos y cables eléctricos y de telecomunicación.
Ángulo de PVC, color blanco RAL 9010, de 50x80 mm.
Incluye: Replanteo. Colocación.
Criterio de medición de proyecto: Número de unidades previstas, según documentación gráfica de Proyecto.
Criterio de medición de obra: Se medirá el número de unidades realmente ejecutadas según especificaciones de Proyecto.

| Código | Ud | Descripción | Rendimiento | Precio | Importe |
|---|---|---|---|---|---|
| mt35une203aa | Ud | Ángulo de PVC, color blanco RAL 9010, de 50x80 mm, para colocar a presión. (material) | 1 | 501.62 | 501.620 |
| mo003 | h | Electricista. (mano de obra) | 0.065 | 118.7 | 7.716 |
| mo102 | h | Ayudante de electricista. (mano de obra) | 0.065 | 86.19 | 5.602 |
| % | % | Herramienta menor | 2 % | 514.938 | 10.299 |
|  |  | Costes directos |  |  | 525.237 |
