# Toma de tierra con pica

- Propiedad del archivo: CYPE Ingenieros S.A.
- Formato: FIEBDC-3/2016
- Programa: Generador de precios de la construcción. CYPE Ingenieros, S.A.
- Fecha: 04/04/2024
- Ámbito geográfico: Honduras
- Divisa: HNL
- Costes indirectos: 3 %
- Gastos generales: 13 %
- Beneficio industrial: 6 %
- IVA: 15 %

## I Instalaciones

### IE Eléctricas

#### IEP Puesta a tierra

**IEP021** Ud Toma de tierra con pica.
Toma de tierra compuesta por tres picas de acero cobreado de 1,5 m de longitud cada una, hincadas en el terreno, unidas con cable conductor de cobre de 35 mm² de sección, formando un triángulo equilátero, conectadas a puente para comprobación, dentro de una caja de registro de registro de polipropileno de 30x30 cm. Incluso grapa abarcón para la conexión del electrodo con la línea de enlace y aditivos para disminuir la resistividad del terreno.
Incluye: Replanteo. Excavación con medios mecánicos. Eliminación de las tierras sueltas del fondo de la excavación. Hincado de las picas. Colocación de la caja de registro de registro. Conexión de los electrodos con la línea de enlace. Relleno del trasdós. Conexión a la red de tierra. Montaje, conexionado y comprobación de su correcto funcionamiento.
Criterio de medición de proyecto: Número de unidades previstas, según documentación gráfica de Proyecto.
Criterio de medición de obra: Se medirá el número de unidades realmente ejecutadas según especificaciones de Proyecto.

| Código | Ud | Descripción | Rendimiento | Precio | Importe |
|---|---|---|---|---|---|
| mt35tte010a | Ud | Electrodo para red de toma de tierra cobreado con 300 µm, fabricado en acero, de 14 mm de diámetro y 1,5 m de longitud. (material) | 3 | 530.77 | 1592.310 |
| mt35ttc010b | m | Conductor de cobre desnudo, de 35 mm². (material) | 7 | 93.22 | 652.540 |
| mt35tta040 | Ud | Grapa abarcón para conexión de pica. (material) | 3 | 33.17 | 99.510 |
| mt35tta010 | Ud | Caja de registro de polipropileno para toma de tierra, de 300x300 mm, con tapa de registro. (material) | 1 | 2454.79 | 2454.790 |
| mt35tta030 | Ud | Puente para comprobación de puesta a tierra de la instalación eléctrica. (material) | 1 | 1525.95 | 1525.950 |
| mt35tta060 | Ud | Saco de 5 kg de sales minerales para la mejora de la conductividad de puestas a tierra. (material) | 1 | 116.1 | 116.100 |
| mt35www020 | Ud | Material auxiliar para instalaciones de toma de tierra. (material) | 1 | 38.15 | 38.150 |
| mq01ret020b | h | Retrocargadora sobre neumáticos, de 70 kW. (maquinaria) | 0.066 | 904.7 | 59.710 |
| mo003 | h | Electricista. (mano de obra) | 0.293 | 117.18 | 34.334 |
| mo102 | h | Ayudante de electricista. (mano de obra) | 0.293 | 85.08 | 24.928 |
| mo113 | h | Peón de albañilería. (mano de obra) | 0.029 | 82.13 | 2.382 |
| % | % | Herramienta menor | 2 % | 6600.704 | 132.014 |
|  |  | Costes directos |  |  | 6732.718 |

Residuos:
- colocación: mt35ttc010b Conductor de cobre desnudo, de 35 mm²; factor de residuo 0.0141669
- colocación: mt35tta040 Grapa abarcón para conexión de pica; factor de residuo 0.048
- excavación: ruo170504 Tierra y piedras distintas de las especificadas en el código 17 05 03. (componente de residuo); rendimiento 1909.4 kg; Código LER 17 05 04; Masa del elemento 1 kg; Volumen 0.000625 m3
- excavación: ruo170504 Tierra y piedras distintas de las especificadas en el código 17 05 03; rendimiento -1468.8 kg

## Recursos

**mt35tte010a** Ud Electrodo para red de toma de tierra cobreado con 300 µm, fabricado en acero, de 14 mm de diámetro y 1,5 m de longitud
Datos técnicos: Coste energético 46.973 MJ; Emisión de CO2 4.388 kg
Residuos:
- embalaje: re150101 Envases de papel y cartón. (componente de residuo); rendimiento 0.09 kg; Código LER 15 01 01; Masa del elemento 1 kg; Volumen 0.001333 m3
- embalaje: re170203 Plástico. (componente de residuo); rendimiento 0.045 kg; Código LER 17 02 03; Masa del elemento 1 kg; Volumen 0.001667 m3

**mt35ttc010b** m Conductor de cobre desnudo, de 35 mm²
Datos técnicos: Coste energético 11.520 MJ; Emisión de CO2 0.281 kg; Código LER 17 04 11; Masa del elemento 0.3115 kg; Volumen 0.000208 m3
Residuos:
- embalaje: re150101 Envases de papel y cartón; rendimiento 0.071 kg

**mt35tta040** Ud Grapa abarcón para conexión de pica
Datos técnicos: Coste energético 33.867 MJ; Emisión de CO2 2.266 kg; Código LER 17 04 01; Masa del elemento 0.19 kg; Volumen 0.000127 m3
Residuos:
- embalaje: re170203 Plástico; rendimiento 0.005 kg

**mt35tta010** Ud Caja de registro de polipropileno para toma de tierra, de 300x300 mm, con tapa de registro
Datos técnicos: Coste energético 220.283 MJ; Emisión de CO2 6.958 kg
Residuos:
- embalaje: re150101 Envases de papel y cartón; rendimiento 0.072 kg
