# Telerruptor modular

- Propiedad del archivo: CYPE Ingenieros S.A.
- Formato: FIEBDC-3/2016
- Programa: Generador de precios de la construcción. CYPE Ingenieros, S.A.
- Fecha: 29/10/2024
- Ámbito geográfico: Honduras
- Divisa: HNL
- Costes indirectos: 3 %
- Gastos generales: 13 %
- Beneficio industrial: 6 %
- IVA: 15 %

## I Instalaciones

### IE Eléctricas

#### IEX Material eléctrico

**IEX100** Ud Telerruptor modular.
Telerruptor de 1 módulo, bipolar (2P), de 16 A. Totalmente montado, conexionado y probado.
Incluye: Montaje y conexionado del elemento.
Criterio de medición de proyecto: Número de unidades previstas, según documentación gráfica de Proyecto.
Criterio de medición de obra: Se medirá el número de unidades realmente ejecutadas según especificaciones de Proyecto.

| Código | Ud | Descripción | Rendimiento | Precio | Importe |
|---|---|---|---|---|---|
| mt35cgm032a | Ud | Telerruptor de 1 módulo, bipolar (2P), de 16 A, incluso accesorios de montaje. (material) | 1 | 1428.6 | 1428.600 |
| mo003 | h | Electricista. (mano de obra) | 0.294 | 118.7 | 34.898 |
| % | % | Herramienta menor | 2 % | 1463.498 | 29.270 |
|  |  | Costes directos |  |  | 1492.768 |

## Recursos

**mt35cgm032a** Ud Telerruptor de 1 módulo, bipolar (2P), de 16 A, incluso accesorios de montaje
Datos técnicos: Coste energético 14.107 MJ; Emisión de CO2 0.769 kg
Residuos:
- embalaje: re150101 Envases de papel y cartón. (componente de residuo); rendimiento 0.033 kg; Código LER 15 01 01; Masa del elemento 1 kg; Volumen 0.001333 m3
