# Caja de registro

- Propiedad del archivo: CYPE Ingenieros S.A.
- Formato: FIEBDC-3/2016
- Programa: Generador de precios de la construcción. CYPE Ingenieros, S.A.
- Fecha: 29/10/2024
- Ámbito geográfico: Honduras
- Divisa: HNL
- Costes indirectos: 3 %
- Gastos generales: 13 %
- Beneficio industrial: 6 %
- IVA: 15 %

## I Instalaciones

### IF Fontanería

#### IFW Elementos

**IFW070** Ud Caja de registro.
Formación de caja de registro enterrada, de dimensiones interiores 75x75x125 cm, construida con mampostería de ladrillo cerámico perforado, de 1/2 pie de espesor, recibido con mortero de cemento, confeccionado en obra, dosificación 1:6, sobre solera de concreto simple f'c=315 kg/cm² (4500 psi), clase de exposición F0 S2 P1 C0, tamaño máximo del agregado 19 mm, consistencia blanda de 15 cm de espesor, enfoscada y bruñida interiormente con mortero de cemento, confeccionado en obra, con aditivo hidrófugo, dosificación 1:3 formando aristas y esquinas a media caña, cerrada superiormente con tapa prefabricada de concreto reforzado, para alojamiento de la válvula; previa excavación con medios manuales y posterior relleno del trasdós con material granular. Incluso mortero para sellado de juntas.
Criterio de valoración económica: El precio no incluye la válvula.
Incluye: Replanteo. Excavación con medios manuales. Eliminación de las tierras sueltas del fondo de la excavación. Fundido y compactación del concreto en formación de solera. Formación de la obra de mampostería con ladrillos, previamente humedecidos, colocados con mortero. Enfoscado y bruñido con mortero, redondeando los ángulos del fondo y de las paredes interiores de la caja de registro. Conexionado de los tubos a la caja de registro. Colocación de la tapa. Relleno del trasdós.
Criterio de medición de proyecto: Número de unidades previstas, según documentación gráfica de Proyecto.
Criterio de medición de obra: Se medirá el número de unidades realmente ejecutadas según especificaciones de Proyecto.

| Código | Ud | Descripción | Rendimiento | Precio | Importe |
|---|---|---|---|---|---|
| mt10hmf110ftb | m³ | Concreto simple f'c=315 kg/cm² (4500 psi), clase de exposición F0 S2 P1 C0, tamaño máximo del agregado 19 mm, consistencia blanda, premezclado, según ACI 318. (material) | 0.227 | 3591.19 | 815.200 |
| mt04lpv010a | Ud | Ladrillo cerámico perforado (panal), para revestir, 24x11,5x9 cm, densidad 780 kg/m³. (material) | 155 | 10.56 | 1636.800 |
| mt08aaa010a | m³ | Agua. (material) | 0.023 | 38.26 | 0.880 |
| mt01arg005a | t | Arena de cantera, para mortero mezclado en obra. (material) | 0.18 | 515.57 | 92.803 |
| mt08cem000i | kg | Cemento gris en sacos. (material) | 42.013 | 4.16 | 174.774 |
| mt08adt010 | kg | Aditivo hidrófugo para impermeabilización de morteros u concretos. (material) | 0.582 | 30.61 | 17.815 |
| mt11arf010f | Ud | Tapa de concreto reforzado prefabricada, 96x96x5 cm. (material) | 1 | 1402.18 | 1402.180 |
| mt01arr010a | t | Grava de cantera, de 19 a 25 mm de diámetro. (material) | 1.742 | 329.39 | 573.797 |
| mq06hor010 | h | Mezcladora de concreto eléctrica con una capacidad de amasado de 160 l. (maquinaria) | 0.094 | 76.52 | 7.193 |
| mo020 | h | Albañil. (mano de obra) | 2.717 | 115.52 | 313.868 |
| mo113 | h | Peón de albañilería. (mano de obra) | 7.691 | 83.2 | 639.891 |
| % | % | Herramienta menor | 2 % | 5675.201 | 113.504 |
|  |  | Costes directos |  |  | 5788.705 |

Residuos:
- colocación: mt10hmf110ftb; factor de residuo 0.00121267
- colocación: mt04lpv010a Ladrillo cerámico perforado (panal), para revestir, 24x11,5x9 cm, densidad 780 kg/m³; factor de residuo 0.02646
- colocación: mt01arg005a Arena de cantera, para mortero mezclado en obra; factor de residuo 0.00501329
- colocación: mt08cem000i Cemento gris en sacos; factor de residuo 0.0063
- colocación: mt08adt010 Aditivo hidrófugo para impermeabilización de morteros u concretos; factor de residuo 0.055
- colocación: mt01arr010a Grava de cantera, de 19 a 25 mm de diámetro; factor de residuo 0.00686426
- excavación: ruo170504 Tierra y piedras distintas de las especificadas en el código 17 05 03. (componente de residuo); rendimiento 4278.48 kg; Código LER 17 05 04; Masa del elemento 1 kg; Volumen 0.000625 m3

## Recursos

**mt10hmf110ftb** m³ Concreto simple f'c=315 kg/cm² (4500 psi)
Datos técnicos: Coste energético 2208.000 MJ; Emisión de CO2 253.000 kg; Código LER 17 01 01; Masa del elemento 2300 kg; Volumen 1.533333 m3

**mt04lpv010a** Ud Ladrillo cerámico perforado (panal), para revestir, 24x11,5x9 cm, densidad 780 kg/m³
Datos técnicos: Coste energético 8.034 MJ; Emisión de CO2 0.456 kg; Código LER 17 01 02; Masa del elemento 2 kg; Volumen 0.0016 m3
Residuos:
- embalaje: re170201 Madera. (componente de residuo); rendimiento 0.015 kg; Código LER 17 02 01; Masa del elemento 1 kg; Volumen 0.000909 m3
- embalaje: re170203 Plástico. (componente de residuo); rendimiento 0.001 kg; Código LER 17 02 03; Masa del elemento 1 kg; Volumen 0.001667 m3

**mt08aaa010a** m³ Agua
Datos técnicos: Coste energético 60.000 MJ; Emisión de CO2 30.000 kg

**mt01arg005a** t Arena de cantera, para mortero mezclado en obra
Datos técnicos: Coste energético 75.000 MJ; Emisión de CO2 4.000 kg; Código LER 01 04 08; Masa del elemento 1000 kg; Volumen 0.666667 m3

**mt08cem000i** kg Cemento gris en sacos
Datos técnicos: Coste energético 7.174 MJ; Emisión de CO2 0.904 kg; Código LER 17 01 01; Masa del elemento 1 kg; Volumen 0.000667 m3
Residuos:
- embalaje: re150101 Envases de papel y cartón. (componente de residuo); rendimiento 0.014 kg; Código LER 15 01 01; Masa del elemento 1 kg; Volumen 0.001333 m3
- embalaje: re170201 Madera; rendimiento 0.001 kg
- embalaje: re170203 Plástico; rendimiento 0.003 kg

**mt08adt010** kg Aditivo hidrófugo para impermeabilización de morteros u concretos
Datos técnicos: Coste energético 71.130 MJ; Emisión de CO2 2.824 kg; Código LER 17 09 04; Masa del elemento 1 kg; Volumen 0.000667 m3
Residuos:
- embalaje: re170203 Plástico; rendimiento 0.032 kg

**mt01arr010a** t Grava de cantera, de 19 a 25 mm de diámetro
Datos técnicos: Coste energético 75.000 MJ; Emisión de CO2 4.000 kg; Código LER 01 04 08; Masa del elemento 1000 kg; Volumen 0.666667 m3
