# Tubería de polietileno reticulado (PE-X), preaislada térmicamente

- Propiedad del archivo: CYPE Ingenieros S.A.
- Formato: FIEBDC-3/2016
- Programa: Generador de precios de la construcción. CYPE Ingenieros, S.A.
- Fecha: 05/04/2024
- Ámbito geográfico: Honduras
- Divisa: HNL
- Costes indirectos: 3 %
- Gastos generales: 13 %
- Beneficio industrial: 6 %
- IVA: 15 %

## I Instalaciones

### IH Tuberías para fluidos

#### IHO Tuberías de polietileno, preaisladas

**IHO110** m Tubería de polietileno reticulado (PE-X), preaislada térmicamente.
Tubería formada por tubo de polietileno reticulado (PE-Xa), de 16 mm de diámetro exterior y 1,8 mm de espesor, serie 4, clase 1-2-5/8 bar y clase 4/10 bar, con aislamiento térmico de 6 mm de espesor y capa de protección, suministrado en rollos. Instalación en superficie. Incluso material auxiliar para montaje y sujeción a la obra, accesorios y piezas especiales.
Incluye: Replanteo. Colocación y fijación de tubos, accesorios y piezas especiales.
Criterio de medición de proyecto: Longitud medida según documentación gráfica de Proyecto.
Criterio de medición de obra: Se medirá la longitud realmente ejecutada según especificaciones de Proyecto.

| Código | Ud | Descripción | Rendimiento | Precio | Importe |
|---|---|---|---|---|---|
| mt37tpf406a | Ud | Material auxiliar para montaje y sujeción a la obra de las tuberías de polietileno reticulado (PE-Xa), con aislamiento térmico, de 16 de diámetro exterior. (material) | 1 | 6 | 6.000 |
| mt37tpf006ag | m | Tubo de polietileno reticulado (PE-Xa), de 16 mm de diámetro exterior y 1,8 mm de espesor, serie 4, clase 1-2-5/8 bar y clase 4/10 bar, con aislamiento térmico de 6 mm de espesor y capa de protección, suministrado en rollos, según ISO 15875-2, con el precio incrementado el 30% en concepto de accesorios y piezas especiales. (material) | 1 | 156.03 | 156.030 |
| mo008 | h | Fontanero. (mano de obra) | 0.035 | 117.18 | 4.101 |
| mo107 | h | Ayudante de fontanero. (mano de obra) | 0.035 | 85.08 | 2.978 |
| % | % | Herramienta menor | 2 % | 169.109 | 3.382 |
|  |  | Costes directos |  |  | 172.491 |

Residuos:
- colocación: mt37tpf006ag; factor de residuo 0.0275

## Recursos

**mt37tpf006ag** m Tubo de polietileno reticulado (PE-Xa)
Datos técnicos: Coste energético 7.363 MJ; Emisión de CO2 0.366 kg; Código LER 17 02 03; Masa del elemento 0.076 kg; Volumen 0.000127 m3
