# Tubería de polipropileno copolímero random (PP-R)

- Propiedad del archivo: CYPE Ingenieros S.A.
- Formato: FIEBDC-3/2016
- Programa: Generador de precios de la construcción. CYPE Ingenieros, S.A.
- Fecha: 05/04/2024
- Ámbito geográfico: Honduras
- Divisa: HNL
- Costes indirectos: 3 %
- Gastos generales: 13 %
- Beneficio industrial: 6 %
- IVA: 15 %

## I Instalaciones

### IH Tuberías para fluidos

#### IHP Tuberías de polipropileno

**IHP110** m Tubería de polipropileno copolímero random (PP-R).
Tubería formada por tubo de polipropileno copolímero random (PP-R), serie 5, de 25 mm de diámetro exterior y 2,3 mm de espesor. Instalación en superficie. Incluso material auxiliar para montaje y sujeción a la obra, accesorios y piezas especiales.
Incluye: Replanteo. Colocación y fijación de tubos, accesorios y piezas especiales.
Criterio de medición de proyecto: Longitud medida según documentación gráfica de Proyecto.
Criterio de medición de obra: Se medirá la longitud realmente ejecutada según especificaciones de Proyecto.

| Código | Ud | Descripción | Rendimiento | Precio | Importe |
|---|---|---|---|---|---|
| mt37toa400a | Ud | Material auxiliar para montaje y sujeción a la obra de las tuberías de polipropileno copolímero random (PP-R), serie 5, de 25 mm de diámetro exterior. (material) | 1 | 1.97 | 1.970 |
| mt37toa110aag | m | Tubo de polipropileno copolímero random (PP-R), serie 5, de 25 mm de diámetro exterior y 2,3 mm de espesor, según ISO 15874-2, con el precio incrementado el 30% en concepto de accesorios y piezas especiales. (material) | 1 | 93.56 | 93.560 |
| mo008 | h | Fontanero. (mano de obra) | 0.071 | 117.18 | 8.320 |
| mo107 | h | Ayudante de fontanero. (mano de obra) | 0.071 | 85.08 | 6.041 |
| % | % | Herramienta menor | 2 % | 109.891 | 2.198 |
|  |  | Costes directos |  |  | 112.089 |

Residuos:
- colocación: mt37toa110aag; factor de residuo 0.0275

## Recursos

**mt37toa110aag** m Tubo de polipropileno copolímero random (PP-R)
Datos técnicos: Coste energético 16.470 MJ; Emisión de CO2 0.818 kg; Código LER 17 02 03; Masa del elemento 0.17 kg; Volumen 0.000283 m3
