# Pieza para carril electrificado trifásico

- Propiedad del archivo: CYPE Ingenieros S.A.
- Formato: FIEBDC-3/2016
- Programa: Generador de precios de la construcción. CYPE Ingenieros, S.A.
- Fecha: 04/04/2024
- Ámbito geográfico: Honduras
- Divisa: HNL
- Costes indirectos: 3 %
- Gastos generales: 13 %
- Beneficio industrial: 6 %
- IVA: 15 %

## I Instalaciones

### II Iluminación

#### III Interior

**III201** Ud Pieza para carril electrificado trifásico.
Pieza intermedia con tramo ciego, de color negro, para carril electrificado trifásico universal.
Incluye: Replanteo y trazado. Montaje, conexionado y comprobación de su correcto funcionamiento.
Criterio de medición de proyecto: Número de unidades previstas, según documentación gráfica de Proyecto.
Criterio de medición de obra: Se medirá el número de unidades realmente ejecutadas según especificaciones de Proyecto.

| Código | Ud | Descripción | Rendimiento | Precio | Importe |
|---|---|---|---|---|---|
| mt34ctl040aa | Ud | Pieza intermedia con tramo ciego, de color negro, para carril electrificado trifásico universal. (material) | 1 | 903.71 | 903.710 |
| mo003 | h | Electricista. (mano de obra) | 0.176 | 117.18 | 20.624 |
| mo102 | h | Ayudante de electricista. (mano de obra) | 0.176 | 85.08 | 14.974 |
| % | % | Herramienta menor | 2 % | 939.308 | 18.786 |
|  |  | Costes directos |  |  | 958.094 |
