# Entrada binaria KNX

- Propiedad del archivo: CYPE Ingenieros S.A.
- Formato: FIEBDC-3/2016
- Programa: Generador de precios de la construcción. CYPE Ingenieros, S.A.
- Fecha: 04/04/2024
- Ámbito geográfico: Honduras
- Divisa: HNL
- Costes indirectos: 3 %
- Gastos generales: 13 %
- Beneficio industrial: 6 %
- IVA: 15 %

## I Instalaciones

### IM Domóticas e inmóticas

#### IMK Componentes del sistema KNX

**IMK200** Ud Entrada binaria KNX.
Entrada binaria para conectar hasta 8 dispositivos convencionales con tensión nominal 230 V, de 4 módulos, con protocolo de comunicación KNX. Montaje en carril DIN.
Incluye: Montaje y conexionado.
Criterio de medición de proyecto: Número de unidades previstas, según documentación gráfica de Proyecto.
Criterio de medición de obra: Se medirá el número de unidades realmente ejecutadas según especificaciones de Proyecto.

| Código | Ud | Descripción | Rendimiento | Precio | Importe |
|---|---|---|---|---|---|
| mt35dse012a | Ud | Entrada binaria para conectar hasta 8 dispositivos convencionales con tensión nominal 230 V, de 4 módulos, con protocolo de comunicación KNX, con borne de conexión y derivación KNX, para montaje en carril DIN. (material) | 1 | 14940.76 | 14940.760 |
| mo003 | h | Electricista. (mano de obra) | 0.271 | 117.18 | 31.756 |
| mo102 | h | Ayudante de electricista. (mano de obra) | 0.271 | 85.08 | 23.057 |
| mo123 | h | Especialista en la puesta en marcha de instalaciones. (mano de obra) | 0.541 | 221.63 | 119.902 |
| % | % | Herramienta menor | 2 % | 15115.475 | 302.310 |
|  |  | Costes directos |  |  | 15417.785 |
