# Actuador mixto KNX

- Propiedad del archivo: CYPE Ingenieros S.A.
- Formato: FIEBDC-3/2016
- Programa: Generador de precios de la construcción. CYPE Ingenieros, S.A.
- Fecha: 29/10/2024
- Ámbito geográfico: Honduras
- Divisa: HNL
- Costes indirectos: 3 %
- Gastos generales: 13 %
- Beneficio industrial: 6 %
- IVA: 15 %

## I Instalaciones

### IM Domóticas e inmóticas

#### IMK Componentes del sistema KNX

**IMK530** Ud Actuador mixto KNX.
Actuador de conmutación para control de hasta 6 dispositivos o de hasta 3 accionamientos de persianas, de 4 módulos, con protocolo de comunicación KNX, de 16 A de intensidad máxima para alimentación a 230 V. Montaje en carril DIN.
Incluye: Montaje y conexionado.
Criterio de medición de proyecto: Número de unidades previstas, según documentación gráfica de Proyecto.
Criterio de medición de obra: Se medirá el número de unidades realmente ejecutadas según especificaciones de Proyecto.

| Código | Ud | Descripción | Rendimiento | Precio | Importe |
|---|---|---|---|---|---|
| mt35dat100a | Ud | Actuador de conmutación para control de hasta 6 dispositivos o de hasta 3 accionamientos de persianas, de 4 módulos, con protocolo de comunicación KNX, de 16 A de intensidad máxima para alimentación a 230 V, con borne de conexión y derivación KNX, para montaje en carril DIN. (material) | 1 | 5371.88 | 5371.880 |
| mo003 | h | Electricista. (mano de obra) | 0.259 | 118.7 | 30.743 |
| mo102 | h | Ayudante de electricista. (mano de obra) | 0.259 | 86.19 | 22.323 |
| mo123 | h | Especialista en la puesta en marcha de instalaciones. (mano de obra) | 0.518 | 224.52 | 116.301 |
| % | % | Herramienta menor | 2 % | 5541.247 | 110.825 |
|  |  | Costes directos |  |  | 5652.072 |
