# Sensor de radón

- Propiedad del archivo: CYPE Ingenieros S.A.
- Formato: FIEBDC-3/2016
- Programa: Generador de precios de la construcción. CYPE Ingenieros, S.A.
- Fecha: 05/04/2024
- Ámbito geográfico: Honduras
- Divisa: HNL
- Costes indirectos: 3 %
- Gastos generales: 13 %
- Beneficio industrial: 6 %
- IVA: 15 %

## I Instalaciones

### IN Protección frente al radón

#### INC Sistemas de control automático

**INC010** Ud Sensor de radón.
Sensor inteligente de radón, de 82x96x44 mm, con alimentación por cable a 12/24 Vcc o a pilas en caso de corte del suministro eléctrico, rango de medición entre 1 y 1000000 Bq/m³, con led indicador de situación, sonda de temperatura ambiente, sonda de humedad, salida analógica e interfaz RS-485, con posibilidad de comunicación con los protocolos ZigBee y Modbus RTU. Incluso elementos de fijación.
Incluye: Colocación y fijación. Conexionado y comprobación de su correcto funcionamiento.
Criterio de medición de proyecto: Número de unidades previstas, según documentación gráfica de Proyecto.
Criterio de medición de obra: Se medirá el número de unidades realmente ejecutadas según especificaciones de Proyecto.

| Código | Ud | Descripción | Rendimiento | Precio | Importe |
|---|---|---|---|---|---|
| mt41srd020a | Ud | Sensor inteligente de radón, de 82x96x44 mm, con alimentación por cable a 12/24 Vcc o a pilas en caso de corte del suministro eléctrico, rango de medición entre 1 y 1000000 Bq/m³, con led indicador de situación, sonda de temperatura ambiente, sonda de humedad, salida analógica e interfaz RS-485, con posibilidad de comunicación con los protocolos ZigBee y Modbus RTU, con elementos de fijación. (material) | 1 | 67706.47 | 67706.470 |
| mo011 | h | Montador. (mano de obra) | 0.179 | 117.18 | 20.975 |
| mo080 | h | Ayudante de montador. (mano de obra) | 0.179 | 85.25 | 15.260 |
| % | % | Herramienta menor | 2 % | 67742.705 | 1354.854 |
|  |  | Costes directos |  |  | 69097.559 |
