# Detector analógico

- Propiedad del archivo: CYPE Ingenieros S.A.
- Formato: FIEBDC-3/2016
- Programa: Generador de precios de la construcción. CYPE Ingenieros, S.A.
- Fecha: 29/10/2024
- Ámbito geográfico: Honduras
- Divisa: HNL
- Costes indirectos: 3 %
- Gastos generales: 13 %
- Beneficio industrial: 6 %
- IVA: 15 %

## I Instalaciones

### IO Contra incendios

#### IOD Detección y alarma

**IOD102** Ud Detector analógico.
Detector óptico de humos y térmico analógico direccionable con aislador de cortocircuito, de ABS color blanco, formado por un elemento sensible a los humos claros y a el incremento lento de la temperatura para una temperatura máxima de alarma de 58°C, para alimentación de 12 a 24 Vcc, con led de activación e indicador de alarma y salida para piloto de señalización remota, para instalación con canalización de protección de cableado fija en superficie. Incluso zócalo suplementario, base universal y elementos de fijación.
Criterio de valoración económica: El precio no incluye la canalización de protección de cableado.
Incluye: Replanteo. Fijación del zócalo suplementario. Fijación de la base. Montaje, conexionado y comprobación de su correcto funcionamiento.
Criterio de medición de proyecto: Número de unidades previstas, según documentación gráfica de Proyecto.
Criterio de medición de obra: Se medirá el número de unidades realmente ejecutadas según especificaciones de Proyecto.

| Código | Ud | Descripción | Rendimiento | Precio | Importe |
|---|---|---|---|---|---|
| mt41pig520 | Ud | Detector óptico de humos y térmico analógico direccionable con aislador de cortocircuito, de ABS color blanco, formado por un elemento sensible a los humos claros y a el incremento lento de la temperatura para una temperatura máxima de alarma de 58°C, para alimentación de 12 a 24 Vcc, con led de activación e indicador de alarma y salida para piloto de señalización remota. (material) | 1 | 1646.09 | 1646.090 |
| mt41pig550 | Ud | Base universal, de ABS color blanco, para detector analógico. Incluso elementos de fijación. (material) | 1 | 525.35 | 525.350 |
| mt41pig551 | Ud | Zócalo suplementario de base universal, de ABS color blanco, para instalación con canalización fija en superficie. (material) | 1 | 280.18 | 280.180 |
| mo006 | h | Instalador de redes y equipos de detección y seguridad. (mano de obra) | 0.588 | 118.7 | 69.796 |
| mo105 | h | Ayudante de instalador de redes y equipos de detección y seguridad. (mano de obra) | 0.588 | 86.19 | 50.680 |
| % | % | Herramienta menor | 2 % | 2572.096 | 51.442 |
|  |  | Costes directos |  |  | 2623.538 |

## Recursos

**mt41pig520** Ud Detector óptico de humos y térmico analógico direccionable con aislador de cortocircuito
Datos técnicos: Coste energético 31.013 MJ; Emisión de CO2 1.659 kg
Residuos:
- embalaje: re150101 Envases de papel y cartón. (componente de residuo); rendimiento 0.033 kg; Código LER 15 01 01; Masa del elemento 1 kg; Volumen 0.001333 m3

**mt41pig550** Ud Base universal, de ABS color blanco, para detector analógico. Incluso elementos de fijación
Datos técnicos: Coste energético 0.017 MJ; Emisión de CO2 0.027 kg
Residuos:
- embalaje: re150101 Envases de papel y cartón; rendimiento 0.032 kg
