# Franja cortafuegos de láminas de yeso, para edificio de uso industrial. Sistema "KNAUF"

- Propiedad del archivo: CYPE Ingenieros S.A.
- Formato: FIEBDC-3/2016
- Programa: Generador de precios de la construcción. CYPE Ingenieros, S.A.
- Fecha: 05/04/2024
- Ámbito geográfico: Honduras
- Divisa: HNL
- Costes indirectos: 3 %
- Gastos generales: 13 %
- Beneficio industrial: 6 %
- IVA: 15 %

## I Instalaciones

### IO Contra incendios

#### IOF Protección pasiva contra incendios: franjas cortafuegos

**IOF023** m² Franja cortafuegos de láminas de yeso, para edificio de uso industrial. Sistema "KNAUF".
Franja cortafuegos inclinado, de 1 m en proyección horizontal, con una resistencia al fuego EI 60, para edificio de uso industrial, fijada mecánicamente a la medianera con subestructura soporte (no incluida en este precio), D113-FC.es 01 "KNAUF", compuesta por 2 láminas de yeso DF / - 1200 / longitud / 15 / con los bordes longitudinales afinados, cortafuego "KNAUF", fijadas a la subestructura soporte. Incluso tornillos para la fijación de las placas, y pasta y cinta para el tratamiento de juntas.
Incluye: Replanteo. Colocación y fijación de los perfiles perimetrales. Preparación y corte de las placas. Atornillado de las placas a los perfiles perimetrales y a las maestras. Tratamiento de juntas.
Criterio de medición de proyecto: Superficie medida según documentación gráfica de Proyecto.
Criterio de medición de obra: Se medirá la superficie realmente ejecutada según especificaciones de Proyecto.

| Código | Ud | Descripción | Rendimiento | Precio | Importe |
|---|---|---|---|---|---|
| mt12ptk030 | Ud | Fijación "KNAUF" para concreto. (material) | 0.8 | 9.81 | 7.848 |
| mt12pfk012a | m | Perfil U 30/30 de lámina de acero galvanizado, "KNAUF", espesor 0,55 mm. (material) | 1 | 36.02 | 36.020 |
| mt12ppk010eb | m² | Lámina de yeso DF / - 1200 / longitud / 15 / con los bordes longitudinales afinados, cortafuego "KNAUF"; Euroclase A2-s1, d0 de reacción al fuego. (material) | 2.23 | 235.32 | 524.764 |
| mt12ptk010cc | Ud | Tornillo autoperforante TN "KNAUF" 3,5x25. (material) | 17 | 0.29 | 4.930 |
| mt12ptk010cf | Ud | Tornillo autoperforante TN "KNAUF" 3,5x45. (material) | 17 | 0.44 | 7.480 |
| mt12pik020n | kg | Pasta de juntas Uniflott GLS "KNAUF", de fraguado normal (45 minutos), rango de temperatura de trabajo de 10 a 30°C, para aplicación manual sin cinta de juntas. (material) | 0.5 | 6.73 | 3.365 |
| mt12pik010e | kg | Pasta de juntas Jointfiller 24H "KNAUF", Euroclase A2-s1, d0 de reacción al fuego, rango de temperatura de trabajo de 5 a 30°C, para aplicación manual con cinta de juntas. (material) | 0.6 | 28.37 | 17.022 |
| mt12pck010a | m | Cinta microperforada de papel "KNAUF" de 50 mm de anchura. (material) | 0.45 | 1.36 | 0.612 |
| mo053 | h | Montador de prefabricados interiores. (mano de obra) | 0.355 | 117.18 | 41.599 |
| mo100 | h | Ayudante de montador de prefabricados interiores. (mano de obra) | 0.355 | 85.25 | 30.264 |
| % | % | Herramienta menor | 2 % | 673.904 | 13.478 |
|  |  | Costes directos |  |  | 687.382 |

Residuos:
- colocación: mt12pfk012a Perfil U 30/30 de lámina de acero galvanizado, "KNAUF", espesor 0,55 mm; factor de residuo 0.0188
- colocación: mt12ppk010eb; factor de residuo 0.018
- colocación: mt12ptk010cc Tornillo autoperforante TN "KNAUF" 3,5x25; factor de residuo 0.00533333
- colocación: mt12ptk010cf Tornillo autoperforante TN "KNAUF" 3,5x45; factor de residuo 0.00521739
- colocación: mt12pik020n; factor de residuo 0.03
- colocación: mt12pik010e; factor de residuo 0.03
- colocación: mt12pck010a Cinta microperforada de papel "KNAUF" de 50 mm de anchura; factor de residuo 0.0440299

## Recursos

**mt12pfk012a** m Perfil U 30/30 de lámina de acero galvanizado, "KNAUF", espesor 0,55 mm
Datos técnicos: Coste energético 52.191 MJ; Emisión de CO2 1.604 kg; Código LER 17 04 05; Masa del elemento 0.39 kg; Volumen 0.000186 m3
Residuos:
- embalaje: re170203 Plástico. (componente de residuo); rendimiento 0.005 kg; Código LER 17 02 03; Masa del elemento 1 kg; Volumen 0.001667 m3

**mt12ppk010eb** m² Lámina de yeso DF / - 1200 / longitud / 15 / con los bordes longitudinales afinados
Datos técnicos: Coste energético 44.668 MJ; Emisión de CO2 2.179 kg; Código LER 17 08 02; Masa del elemento 12 kg; Volumen 0.012 m3
Residuos:
- embalaje: re170203 Plástico; rendimiento 0.004 kg

**mt12ptk010cc** Ud Tornillo autoperforante TN "KNAUF" 3,5x25
Datos técnicos: Coste energético 0.015 MJ; Emisión de CO2 0.002 kg; Código LER 17 04 05; Masa del elemento 0.0015 kg
Residuos:
- embalaje: re150101 Envases de papel y cartón. (componente de residuo); rendimiento 0.001 kg; Código LER 15 01 01; Masa del elemento 1 kg; Volumen 0.001333 m3

**mt12ptk010cf** Ud Tornillo autoperforante TN "KNAUF" 3,5x45
Datos técnicos: Coste energético 0.023 MJ; Emisión de CO2 0.002 kg; Código LER 17 04 05; Masa del elemento 0.0023 kg; Volumen 0.000001 m3
Residuos:
- embalaje: re150101 Envases de papel y cartón; rendimiento 0.001 kg

**mt12pik020n** kg Pasta de juntas Uniflott GLS "KNAUF"
Datos técnicos: Coste energético 12.798 MJ; Emisión de CO2 0.436 kg; Código LER 17 08 02; Masa del elemento 1 kg; Volumen 0.001 m3
Residuos:
- embalaje: re170203 Plástico; rendimiento 0.02 kg

**mt12pik010e** kg Pasta de juntas Jointfiller 24H "KNAUF"
Datos técnicos: Coste energético 12.798 MJ; Emisión de CO2 0.436 kg; Código LER 17 08 02; Masa del elemento 1 kg; Volumen 0.001 m3
Residuos:
- embalaje: re170203 Plástico; rendimiento 0.02 kg

**mt12pck010a** m Cinta microperforada de papel "KNAUF" de 50 mm de anchura
Datos técnicos: Coste energético 0.004 MJ; Emisión de CO2 0.006 kg; Código LER 20 01 01; Masa del elemento 0.0067 kg; Volumen 0.000009 m3
