# Extintor

- Propiedad del archivo: CYPE Ingenieros S.A.
- Formato: FIEBDC-3/2016
- Programa: Generador de precios de la construcción. CYPE Ingenieros, S.A.
- Fecha: 15/09/2023
- Ámbito geográfico: Honduras
- Divisa: HNL
- Costes indirectos: 3 %
- Gastos generales: 13 %
- Beneficio industrial: 6 %
- IVA: 15 %

## I Instalaciones

### IO Contra incendios

#### IOX Extintores

**IOX010** Ud Extintor.
Extintor portátil de polvo químico ABC polivalente antibrasa, con presión incorporada, de eficacia 34A-233B-C, con 9 kg de agente extintor, con manómetro y manguera con boquilla difusora, alojado en gabinete metálico con puerta ciega, de 700x280x210 mm. Incluso accesorios de montaje.
Incluye: Replanteo. Fijación del gabinete al paramento. Colocación del extintor dentro del gabinete.
Criterio de medición de proyecto: Número de unidades previstas, según documentación gráfica de Proyecto.
Criterio de medición de obra: Se medirá el número de unidades realmente colocadas según especificaciones de Proyecto.

| Código | Ud | Descripción | Rendimiento | Precio | Importe |
|---|---|---|---|---|---|
| mt41ixi010b | Ud | Extintor portátil de polvo químico ABC polivalente antibrasa, con presión incorporada, de eficacia 34A-233B-C, con 9 kg de agente extintor, con manómetro y manguera con boquilla difusora, con accesorios de montaje. (material) | 1 | 1912.36 | 1912.360 |
| mt41ixw010a | Ud | Gabinete metálico con puerta ciega, de 700x280x210 mm, para extintor de polvo de 6 a 12 kg. (material) | 1 | 1913.07 | 1913.070 |
| mo113 | h | Peón de albañilería. (mano de obra) | 0.235 | 72.79 | 17.106 |
| % | % | Herramienta menor | 2 % | 3842.536 | 76.851 |
|  |  | Costes directos |  |  | 3919.387 |

## Recursos

**mt41ixi010b** Ud Extintor portátil de polvo químico ABC polivalente antibrasa
Datos técnicos: Coste energético 914.912 MJ; Emisión de CO2 120.261 kg
Residuos:
- embalaje: re150101 Envases de papel y cartón. (componente de residuo); rendimiento 0.072 kg; Código LER 15 01 01; Masa del elemento 1 kg; Volumen 0.001333 m3

**mt41ixw010a** Ud Gabinete metálico con puerta ciega, de 700x280x210 mm, para extintor de polvo de 6 a 12 kg
Datos técnicos: Coste energético 0.018 MJ; Emisión de CO2 0.028 kg
Residuos:
- embalaje: re150101 Envases de papel y cartón; rendimiento 0.033 kg
