# Válvula de aireación

- Propiedad del archivo: CYPE Ingenieros S.A.
- Formato: FIEBDC-3/2016
- Programa: Generador de precios de la construcción. CYPE Ingenieros, S.A.
- Fecha: 05/04/2024
- Ámbito geográfico: Honduras
- Divisa: HNL
- Costes indirectos: 3 %
- Gastos generales: 13 %
- Beneficio industrial: 6 %
- IVA: 15 %

## I Instalaciones

### IS Desagüe de aguas

#### ISD Derivaciones individuales

**ISD007** Ud Válvula de aireación.
Válvula de ventilación de PVC, de 32 mm de diámetro, para tubería de ventilación terciaria, colocada mediante unión a presión con junta elástica.
Incluye: Montaje, conexionado y comprobación de su correcto funcionamiento.
Criterio de medición de proyecto: Número de unidades previstas, según documentación gráfica de Proyecto.
Criterio de medición de obra: Se medirá el número de unidades realmente ejecutadas según especificaciones de Proyecto.

| Código | Ud | Descripción | Rendimiento | Precio | Importe |
|---|---|---|---|---|---|
| mt36vpj010a | Ud | Válvula de ventilación de PVC, de 32 mm de diámetro, para tubería de ventilación terciaria. (material) | 1 | 842.11 | 842.110 |
| mo008 | h | Fontanero. (mano de obra) | 0.237 | 117.18 | 27.772 |
| mo107 | h | Ayudante de fontanero. (mano de obra) | 0.237 | 85.08 | 20.164 |
| % | % | Herramienta menor | 2 % | 890.046 | 17.801 |
|  |  | Costes directos |  |  | 907.847 |

Residuos:
- colocación: mt36vpj010a Válvula de ventilación de PVC, de 32 mm de diámetro, para tubería de ventilación terciaria; factor de residuo 0.0246579

## Recursos

**mt36vpj010a** Ud Válvula de ventilación de PVC, de 32 mm de diámetro, para tubería de ventilación terciaria
Datos técnicos: Coste energético 18.427 MJ; Emisión de CO2 0.945 kg; Código LER 17 02 03; Masa del elemento 0.19 kg; Volumen 0.000317 m3
Residuos:
- embalaje: re150101 Envases de papel y cartón. (componente de residuo); rendimiento 0.037 kg; Código LER 15 01 01; Masa del elemento 1 kg; Volumen 0.001333 m3
