# Bote sifónico

- Propiedad del archivo: CYPE Ingenieros S.A.
- Formato: FIEBDC-3/2016
- Programa: Generador de precios de la construcción. CYPE Ingenieros, S.A.
- Fecha: 05/04/2024
- Ámbito geográfico: Honduras
- Divisa: HNL
- Costes indirectos: 3 %
- Gastos generales: 13 %
- Beneficio industrial: 6 %
- IVA: 15 %

## I Instalaciones

### IS Desagüe de aguas

#### ISD Derivaciones individuales

**ISD008** Ud Bote sifónico.
Bote sifónico de polipropileno, de color azul, de 110 mm de diámetro, con tres entradas de 40 mm de diámetro y una salida de 50 mm de diámetro, con tapa ciega de acero inoxidable, colocado superficialmente bajo la losa. Incluso prolongador.
Incluye: Presentación en seco de los tubos. Montaje, conexionado y comprobación de su correcto funcionamiento.
Criterio de medición de proyecto: Número de unidades previstas, según documentación gráfica de Proyecto.
Criterio de medición de obra: Se medirá el número de unidades realmente ejecutadas según especificaciones de Proyecto.

| Código | Ud | Descripción | Rendimiento | Precio | Importe |
|---|---|---|---|---|---|
| mt36abn200a | Ud | Bote sifónico de polipropileno, de color azul, de 110 mm de diámetro, con tres entradas de 40 mm de diámetro y una salida de 50 mm de diámetro. (material) | 1 | 333.04 | 333.040 |
| mt36abn202a | Ud | Tapa ciega de acero inoxidable, para bote sifónico de 110 mm de diámetro. (material) | 1 | 174.09 | 174.090 |
| mt36abn015a | Ud | Tubo multicapa de polipropileno, insonorizado y resistente al fuego (reacción al fuego clase B-s1, d0 ), libre de halógenos, de 110 mm de diámetro y 500 mm de longitud, para prolongación de bote sifónico. (material) | 1 | 354.72 | 354.720 |
| mo008 | h | Fontanero. (mano de obra) | 0.296 | 117.18 | 34.685 |
| mo107 | h | Ayudante de fontanero. (mano de obra) | 0.148 | 85.08 | 12.592 |
| % | % | Herramienta menor | 2 % | 909.127 | 18.183 |
|  |  | Costes directos |  |  | 927.310 |

Residuos:
- colocación: mt36abn200a; factor de residuo 0.02694
- colocación: mt36abn015a; factor de residuo 0.0268438

## Recursos

**mt36abn200a** Ud Bote sifónico de polipropileno
Datos técnicos: Coste energético 68.137 MJ; Emisión de CO2 2.163 kg; Código LER 17 02 03; Masa del elemento 0.733 kg; Volumen 0.001222 m3
Residuos:
- embalaje: re150101 Envases de papel y cartón. (componente de residuo); rendimiento 0.035 kg; Código LER 15 01 01; Masa del elemento 1 kg; Volumen 0.001333 m3

**mt36abn202a** Ud Tapa ciega de acero inoxidable, para bote sifónico de 110 mm de diámetro
Datos técnicos: Coste energético 10.515 MJ; Emisión de CO2 1.601 kg
Residuos:
- embalaje: re150101 Envases de papel y cartón; rendimiento 0.072 kg

**mt36abn015a** Ud Tubo multicapa de polipropileno
Datos técnicos: Coste energético 57.450 MJ; Emisión de CO2 1.819 kg; Código LER 17 02 03; Masa del elemento 0.653 kg; Volumen 0.001088 m3
Residuos:
- embalaje: re150101 Envases de papel y cartón; rendimiento 0.035 kg
