# Red interior de desagüe para cocina

- Propiedad del archivo: CYPE Ingenieros S.A.
- Formato: FIEBDC-3/2016
- Programa: Generador de precios de la construcción. CYPE Ingenieros, S.A.
- Fecha: 05/04/2024
- Ámbito geográfico: Honduras
- Divisa: HNL
- Costes indirectos: 3 %
- Gastos generales: 13 %
- Beneficio industrial: 6 %
- IVA: 15 %

## I Instalaciones

### IS Desagüe de aguas

#### ISD Derivaciones individuales

**ISD022** Ud Red interior de desagüe para cocina.
Red interior de desagüe insonorizada y con resistencia al fuego, para cocina con dotación para: lavatrastos, realizada con tubo de PVC, multicapa para la red de desagües que conectan el desagüe de los aparatos con la bajante, con los diámetros necesarios para cada punto de servicio. Incluso líquido limpiador, adhesivo para tubos y accesorios de PVC, material auxiliar para montaje y sujeción a la obra, accesorios y piezas especiales.
Incluye: Replanteo del recorrido de la tubería y de la situación de los elementos de sujeción. Presentación en seco de los tubos. Fijación del material auxiliar para montaje y sujeción a la obra. Montaje, conexionado y comprobación de su correcto funcionamiento.
Criterio de medición de proyecto: Número de unidades previstas, según documentación gráfica de Proyecto.
Criterio de medición de obra: Se medirá el número de unidades realmente ejecutadas según especificaciones de Proyecto.

| Código | Ud | Descripción | Rendimiento | Precio | Importe |
|---|---|---|---|---|---|
| mt36tiq050bc | m | Tubo multicapa de PVC, insonorizado y resistente al fuego (reacción al fuego clase B-s1, d0 ), de 40 mm de diámetro y 3 mm de espesor, 5 m de longitud nominal, unión pegada con adhesivo, con el precio incrementado el 10% en concepto de accesorios y piezas especiales. (material) | 1.65 | 234.27 | 386.546 |
| mt36tiq012a | l | Líquido limpiador para pegado mediante adhesivo de tubos y accesorios de PVC. (material) | 0.083 | 1122.81 | 93.193 |
| mt36tiq013a | kg | Adhesivo para tubos y accesorios de PVC. (material) | 0.041 | 1430.99 | 58.671 |
| mo008 | h | Fontanero. (mano de obra) | 1.953 | 117.18 | 228.853 |
| mo107 | h | Ayudante de fontanero. (mano de obra) | 0.977 | 85.08 | 83.123 |
| % | % | Herramienta menor | 2 % | 850.386 | 17.008 |
|  |  | Costes directos |  |  | 867.394 |

Residuos:
- colocación: mt36tiq050bc; factor de residuo 0.0769654
- colocación: mt36tiq012a Líquido limpiador para pegado mediante adhesivo de tubos y accesorios de PVC; factor de residuo 0.0275

## Recursos

**mt36tiq050bc** m Tubo multicapa de PVC
Datos técnicos: Coste energético 28.569 MJ; Emisión de CO2 2.468 kg; Código LER 17 02 03; Masa del elemento 0.52 kg; Volumen 0.000867 m3
Residuos:
- embalaje: re170201 Madera. (componente de residuo); rendimiento 0.04 kg; Código LER 17 02 01; Masa del elemento 1 kg; Volumen 0.000909 m3
- embalaje: re170203 Plástico. (componente de residuo); rendimiento 0.001 kg; Código LER 17 02 03; Masa del elemento 1 kg; Volumen 0.001667 m3

**mt36tiq012a** l Líquido limpiador para pegado mediante adhesivo de tubos y accesorios de PVC
Datos técnicos: Coste energético 3.819 MJ; Emisión de CO2 0.202 kg; Código LER 20 01 30; Masa del elemento 1 kg; Volumen 0.001 m3
Residuos:
- embalaje: re170203 Plástico; rendimiento 0.032 kg
