# Montacargas

- Propiedad del archivo: CYPE Ingenieros S.A.
- Formato: FIEBDC-3/2016
- Programa: Generador de precios de la construcción. CYPE Ingenieros, S.A.
- Fecha: 29/10/2024
- Ámbito geográfico: Honduras
- Divisa: HNL
- Costes indirectos: 3 %
- Gastos generales: 13 %
- Beneficio industrial: 6 %
- IVA: 15 %

## I Instalaciones

### IT Transporte

#### ITC Montacargas

**ITC010** Ud Montacargas.
Montacargas hidráulico para 50 kg, de 6 detenidas (9 m), con guías y un pistón. Totalmente montado, conexionado y probado.
Incluye: Replanteo. Instalación del montacargas. Conexionado con la red eléctrica.
Criterio de medición de proyecto: Número de unidades previstas, según documentación gráfica de Proyecto.
Criterio de medición de obra: Se medirá el número de unidades realmente ejecutadas según especificaciones de Proyecto.

| Código | Ud | Descripción | Rendimiento | Precio | Importe |
|---|---|---|---|---|---|
| mt39mch010aj | Ud | Montacargas hidráulico para 50 kg, de 6 detenidas (9 m), con guías y un pistón. (material) | 1 | 531827.07 | 531827.070 |
| mo016 | h | Instalador de elevadores. (mano de obra) | 50.93 | 118.7 | 6045.391 |
| mo085 | h | Ayudante de instalador de elevadores. (mano de obra) | 51.053 | 86.19 | 4400.258 |
| % | % | Herramienta menor | 2 % | 542272.719 | 10845.454 |
|  |  | Costes directos |  |  | 553118.173 |
