# Pieza especial para ducto de ventilación de sección circular

- Propiedad del archivo: CYPE Ingenieros S.A.
- Formato: FIEBDC-3/2016
- Programa: Generador de precios de la construcción. CYPE Ingenieros, S.A.
- Fecha: 29/10/2024
- Ámbito geográfico: Honduras
- Divisa: HNL
- Costes indirectos: 3 %
- Gastos generales: 13 %
- Beneficio industrial: 6 %
- IVA: 15 %

## I Instalaciones

### IV Ventilación

#### IVG Ventilación mecánica para garajes

**IVG026** Ud Pieza especial para ducto de ventilación de sección circular.
Codo 30° para ducto circular de acero galvanizado, de 80 mm de diámetro, en la red de ductos de ventilación.
Incluye: Colocación y fijación de las piezas especiales prefabricadas a la red de ductos.
Criterio de medición de proyecto: Número de unidades previstas, según documentación gráfica de Proyecto.
Criterio de medición de obra: Se medirá el número de unidades realmente ejecutadas según especificaciones de Proyecto.

| Código | Ud | Descripción | Rendimiento | Precio | Importe |
|---|---|---|---|---|---|
| mt42con218aaa | Ud | Codo 30° para ducto circular de acero galvanizado, de 80 mm de diámetro. (material) | 1 | 220.25 | 220.250 |
| mo013 | h | Colocador de ductos metálicos. (mano de obra) | 0.118 | 118.7 | 14.007 |
| mo084 | h | Ayudante de colocador de ductos de lámina metálica. (mano de obra) | 0.118 | 86.35 | 10.189 |
| % | % | Herramienta menor | 2 % | 244.446 | 4.889 |
|  |  | Costes directos |  |  | 249.335 |
