# Regulador de caudal

- Propiedad del archivo: CYPE Ingenieros S.A.
- Formato: FIEBDC-3/2016
- Programa: Generador de precios de la construcción. CYPE Ingenieros, S.A.
- Fecha: 05/04/2024
- Ámbito geográfico: Honduras
- Divisa: HNL
- Costes indirectos: 3 %
- Gastos generales: 13 %
- Beneficio industrial: 6 %
- IVA: 15 %

## I Instalaciones

### IV Ventilación

#### IVM Ventilación mecánica

**IVM022** Ud Regulador de caudal.
Regulador de caudal de aire constante, para 300 m³/h de caudal y rango de presión estática de 150 a 600 Pa, formado por cuerpo de plástico de 120 mm de diámetro, junta de estanqueidad y regulador de plástico.
Incluye: Replanteo. Colocación del regulador en el interior del ducto.
Criterio de medición de proyecto: Número de unidades previstas, según documentación gráfica de Proyecto.
Criterio de medición de obra: Se medirá el número de unidades realmente ejecutadas según especificaciones de Proyecto.

| Código | Ud | Descripción | Rendimiento | Precio | Importe |
|---|---|---|---|---|---|
| mt42svi255hbu1 | Ud | Regulador de caudal de aire constante, para 300 m³/h de caudal y rango de presión estática de 150 a 600 Pa, formado por cuerpo de plástico de 120 mm de diámetro, junta de estanqueidad y regulador de plástico. (material) | 1 | 1081.45 | 1081.450 |
| mo011 | h | Montador. (mano de obra) | 0.178 | 117.18 | 20.858 |
| mo080 | h | Ayudante de montador. (mano de obra) | 0.178 | 85.25 | 15.175 |
| % | % | Herramienta menor | 2 % | 1117.483 | 22.350 |
|  |  | Costes directos |  |  | 1139.833 |
