# Rejilla motorizada

- Propiedad del archivo: CYPE Ingenieros S.A.
- Formato: FIEBDC-3/2016
- Programa: Generador de precios de la construcción. CYPE Ingenieros, S.A.
- Fecha: 05/04/2024
- Ámbito geográfico: Honduras
- Divisa: HNL
- Costes indirectos: 3 %
- Gastos generales: 13 %
- Beneficio industrial: 6 %
- IVA: 15 %

## I Instalaciones

### IV Ventilación

#### IVM Ventilación mecánica

**IVM095** Ud Rejilla motorizada.
Rejilla motorizada de aluminio extruido, fijación con tornillos, formada por una fila de lamas horizontales controladas automáticamente por el conjunto biela-motor en función del ciclo verano/invierno seleccionado en el termostato, de 300x100 mm, color blanco RAL 9010, motorización con alimentación a 12 Vcc por cable. Instalación en pared. Incluso elementos de fijación.
Incluye: Replanteo. Colocación y fijación. Conexionado.
Criterio de medición de proyecto: Número de unidades previstas, según documentación gráfica de Proyecto.
Criterio de medición de obra: Se medirá el número de unidades realmente ejecutadas según especificaciones de Proyecto.

| Código | Ud | Descripción | Rendimiento | Precio | Importe |
|---|---|---|---|---|---|
| mt42cva030eg | Ud | Rejilla motorizada de aluminio extruido, fijación con tornillos, formada por una fila de lamas horizontales controladas automáticamente por el conjunto biela-motor en función del ciclo verano/invierno seleccionado en el termostato, de 300x100 mm, color blanco RAL 9010, motorización con alimentación a 12 Vcc por cable, con elementos de fijación. (material) | 1 | 3358.21 | 3358.210 |
| mo005 | h | Instalador de climatización. (mano de obra) | 0.249 | 117.18 | 29.178 |
| mo104 | h | Ayudante de instalador de climatización. (mano de obra) | 0.199 | 85.08 | 16.931 |
| % | % | Herramienta menor | 2 % | 3404.319 | 68.086 |
|  |  | Costes directos |  |  | 3472.405 |

## Recursos

**mt42cva030eg** Ud Rejilla motorizada de aluminio extruido
Datos técnicos: Coste energético 35.490 MJ; Emisión de CO2 2.441 kg
Residuos:
- embalaje: re150101 Envases de papel y cartón. (componente de residuo); rendimiento 0.072 kg; Código LER 15 01 01; Masa del elemento 1 kg; Volumen 0.001333 m3
