# Doble acristalamiento templado

- Propiedad del archivo: CYPE Ingenieros S.A.
- Formato: FIEBDC-3/2016
- Programa: Generador de precios de la construcción. CYPE Ingenieros, S.A.
- Fecha: 04/04/2024
- Ámbito geográfico: Honduras
- Divisa: HNL
- Costes indirectos: 3 %
- Gastos generales: 13 %
- Beneficio industrial: 6 %
- IVA: 15 %

## L Puertas, ventanas, closets, fierrería, vidrios y protecciones solares

### LV Vidrios

#### LVC Doble acristalamiento

**LVC019** m² Doble acristalamiento templado.
Doble acristalamiento templado, 4/6/4, conjunto formado por vidrio exterior Float incoloro de 4 mm, cámara de aire deshidratada con perfil separador de aluminio y doble sellado perimetral, de 6 mm, y vidrio interior templado incoloro de 4 mm de espesor; 14 mm de espesor total, fijado sobre carpintería con acuñado mediante calzos de apoyo perimetrales y laterales, sellado en frío con silicona sintética incolora, compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21veg020acaa | m² | Doble acristalamiento templado, 4/6/4, conjunto formado por vidrio exterior Float incoloro de 4 mm, cámara de aire deshidratada con perfil separador de aluminio y doble sellado perimetral, de 6 mm, y vidrio interior templado incoloro de 4 mm de espesor; 14 mm de espesor total. (material) | 1.006 | 1973.86 | 1985.703 |
| mt21vva015a | Ud | Cartucho de 310 ml de silicona neutra, incolora, dureza Shore A aproximada de 23, según ISO 868 y recuperación elástica >=80%, según ISO 7389. (material) | 0.58 | 176.16 | 102.173 |
| mt21vva021 | Ud | Material auxiliar para la colocación de vidrios. (material) | 1 | 38.46 | 38.460 |
| mo055 | h | Vidriero. (mano de obra) | 0.717 | 121.35 | 87.008 |
| mo110 | h | Ayudante de vidriero. (mano de obra) | 0.717 | 90.64 | 64.989 |
| % | % | Herramienta menor | 2 % | 2278.333 | 45.567 |
|  |  | Costes directos |  |  | 2323.900 |

Residuos:
- colocación: mt21veg020acaa; factor de residuo 0.0079377
- colocación: mt21vva015a; factor de residuo 0.06

## Recursos

**mt21veg020acaa** m² Doble acristalamiento templado
Datos técnicos: Coste energético 299.975 MJ; Emisión de CO2 22.434 kg; Código LER 17 02 02; Masa del elemento 20 kg; Volumen 0.02 m3
Residuos:
- embalaje: re170604 Materiales de aislamiento distintos de los especificados en los códigos 17 06 01 y 17 06 03. (componente de residuo); rendimiento 0.015 kg; Código LER 17 06 04; Masa del elemento 1 kg; Volumen 0.001667 m3

**mt21vva015a** Ud Cartucho de 310 ml de silicona neutra
Datos técnicos: Coste energético 87.088 MJ; Emisión de CO2 3.667 kg; Código LER 17 09 04; Masa del elemento 0.45 kg; Volumen 0.0003 m3
Residuos:
- embalaje: re170203 Plástico. (componente de residuo); rendimiento 0.1 kg; Código LER 17 02 03; Masa del elemento 1 kg; Volumen 0.001667 m3
